# Protección de aceras y de cordones de vereda

- Propiedad del archivo: CYPE Ingenieros S.A.
- Formato: FIEBDC-3/2016
- Programa: Generador de precios de la construcción. CYPE Ingenieros, S.A.
- Fecha: 10/04/2024
- Ámbito geográfico: Paraguay
- Divisa: PYG
- Costes indirectos: 3 %
- Gastos generales: 13 %
- Beneficio industrial: 6 %
- IVA: 10 %

## 0 Trabajos preliminares

### 0C Protecciones provisionales

#### 0CA Aceras y cordones de vereda

**0CA010** m² Protección de aceras y de cordones de vereda.
Protección de aceras y de cordones de vereda existentes que pudieran verse afectados por el paso de vehículos durante los trabajos, mediante extendido de lámina separadora de polietileno, con una masa superficial de 230 g/m² y base de hormigón masivo de 10 cm de espesor, realizada con hormigón fck 150, HM-15/B/19/I elaborado en planta y vaciado con bomba.
Incluye: Colocación de la lámina separadora. Replanteo de las juntas de construcción y de dilatación. Tendido de niveles mediante toques, fajas fajas fajas fajas fajas maestras de hormigón. Riego de la superficie base. Formación de juntas de construcción y de juntas perimetrales de dilatación. Vaciado y compactación del hormigón. Curado del hormigón. Demolición del piso con martillo neumático. Fragmentación de los escombros en piezas manejables. Retirada y acopio de escombros. Limpieza de los restos de obra. Carga manual de escombros sobre camión o contenedor.
Criterio de medición de proyecto: Superficie medida según documentación gráfica de Proyecto.
Criterio de medición de obra: Se medirá la superficie realmente ejecutada según especificaciones de Proyecto.

| Código | Ud | Descripción | Rendimiento | Precio | Importe |
|---|---|---|---|---|---|
| mt16png010e | m² | Film de polietileno de 0,25 mm de espesor y 230 g/m² de masa superficial. (material) | 1.1 | 5363.7 | 5900.070 |
| mt10hmf130gnd | m³ | Hormigón masivo fck 150, bombeable, tipo HM-15/B/19/I, elaborado en planta. (material) | 0.105 | 682286.67 | 71640.100 |
| mq06vib020 | h | Regla vibrante de 3 m. (maquinaria) | 0.092 | 30047.16 | 2764.339 |
| mq06bhe010 | h | Camión bomba estacionado en obra, para bombeo de hormigón. (maquinaria) | 0.005 | 1093810.04 | 5469.050 |
| mq05mai030 | h | Martillo neumático. (maquinaria) | 0.165 | 26251.75 | 4331.539 |
| mq05pdm010a | h | Compresor portátil eléctrico 2 m³/min de caudal. (maquinaria) | 0.165 | 24514.14 | 4044.833 |
| mo020 | h | Oficial de construcción. (mano de obra) | 0.069 | 66739.25 | 4605.008 |
| mo113 | h | Ayudante de construcción. (mano de obra) | 0.195 | 41172.67 | 8028.671 |
| mo077 | h | Medio oficial de construcción. (mano de obra) | 0.035 | 42789.48 | 1497.632 |
| mo112 | h | Ayudante especializado de construcción. (mano de obra) | 0.189 | 41846.53 | 7908.994 |
| % | % | Herramientas | 2 % | 116190.236 | 2323.805 |
|  |  | Costes directos |  |  | 118514.041 |

Residuos:
- colocación: mt16png010e Film de polietileno de 0,25 mm de espesor y 230 g/m² de masa superficial; factor de residuo 0.06
- colocación: mt10hmf130gnd Hormigón masivo fck 150, bombeable, tipo HM-15/B/19/I, elaborado en planta; factor de residuo 0.00130948
- demolición: ruo170101 Hormigón (hormigones, morteros y prefabricados). (componente de residuo); rendimiento 230 kg; Código LER 17 01 01; Masa del elemento 1 kg; Volumen 0.000667 m3
- demolición: ruo170405 Hierro y acero. (componente de residuo); rendimiento 0.03 kg; Código LER 17 04 05; Masa del elemento 1 kg; Volumen 0.000476 m3

## Recursos

**mt16png010e** m² Film de polietileno de 0,25 mm de espesor y 230 g/m² de masa superficial
Datos técnicos: Coste energético 33.844 MJ; Emisión de CO2 1.233 kg; Código LER 17 06 04; Masa del elemento 0.23 kg; Volumen 0.000383 m3
Residuos:
- embalaje: re170203 Plástico. (componente de residuo); rendimiento 0.024 kg; Código LER 17 02 03; Masa del elemento 1 kg; Volumen 0.001667 m3

**mt10hmf130gnd** m³ Hormigón masivo fck 150, bombeable, tipo HM-15/B/19/I, elaborado en planta
Datos técnicos: Coste energético 1840.000 MJ; Emisión de CO2 230.000 kg; Código LER 17 01 01; Masa del elemento 2300 kg; Volumen 1.533333 m3
