# Excavación de tierras a cielo abierto bajo rasante, con medios mecánicos

- Propiedad del archivo: CYPE Ingenieros S.A.
- Formato: FIEBDC-3/2016
- Programa: Generador de precios de la construcción. CYPE Ingenieros, S.A.
- Fecha: 10/04/2024
- Ámbito geográfico: Paraguay
- Divisa: PYG
- Costes indirectos: 3 %
- Gastos generales: 13 %
- Beneficio industrial: 6 %
- IVA: 10 %

## A Preparación del terreno

### AC Movimiento de tierras en obra civil

#### ACE Excavaciones

**ACE015** m³ Excavación de tierras a cielo abierto bajo rasante, con medios mecánicos.
Excavación a cielo abierto bajo rasante, en tierra blanda, de hasta 4 m de profundidad máxima, con medios mecánicos, y carga a camión. Incluso corte por bataches, realizados en distintas fases según orden preestablecido.
Criterio de valoración económica: El precio incluye la formación de la rampa provisional para acceso de la maquinaria al fondo de la excavación y su posterior retirada, pero no incluye el transporte de los materiales excavados.
Incluye: Replanteo general y fijación de los puntos y niveles de referencia. Situación de los puntos topográficos. Replanteo de los bataches y señalización de las fases. Excavación mediante corte por bataches y extracción de las tierras. Carga a camión de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mq01ret020b | h | Retrocargadora sobre neumáticos, de 70 kW. (maquinaria) | 0.071 | 234975.81 | 16683.283 |
| mo087 | h | Medio oficial de construcción de obra civil. (mano de obra) | 0.053 | 42789.48 | 2267.842 |
| % | % | Herramientas | 2 % | 18951.125 | 379.023 |
|  |  | Costes directos |  |  | 19330.148 |

Residuos:
- excavación: ruo170504 Tierra y piedras distintas de las especificadas en el código 17 05 03. (componente de residuo); rendimiento 1060 kg; Código LER 17 05 04; Masa del elemento 1 kg; Volumen 0.000625 m3
