# Zanja drenante

- Propiedad del archivo: CYPE Ingenieros S.A.
- Formato: FIEBDC-3/2016
- Programa: Generador de precios de la construcción. CYPE Ingenieros, S.A.
- Fecha: 10/04/2024
- Ámbito geográfico: Paraguay
- Divisa: PYG
- Costes indirectos: 3 %
- Gastos generales: 13 %
- Beneficio industrial: 6 %
- IVA: 10 %

## A Preparación del terreno

### AU Drenajes

#### AUZ Zanjas

**AUZ010** m Zanja drenante.
Zanja drenante, de 45 cm de altura y 70 cm de ancho, con una pendiente mínima del 0,50%, para captación de aguas subterráneas, en cuyo fondo se dispone un tubo ranurado de PVC de doble pared, la exterior corrugada y la interior lisa, color teja RAL 8023, con ranurado a lo largo de un arco de 220° en el valle del corrugado, para drenaje, rigidez anular nominal 4 kN/m², de 200 mm de diámetro nominal, 182,4 mm de diámetro interior, longitud nominal 6 m, unión por copa con junta elástica de EPDM, colocado sobre solera de hormigón masivo fck 200, HM-20/B/20/I, de 10 cm de espesor, en forma de cuna para recibir el tubo y formar las pendientes, con relleno de 25 cm a cada lado del tubo y relleno superior de 25 cm por encima de la generatriz superior del tubo con grava filtrante sin clasificar. Incluso lubricante para montaje.
Criterio de valoración económica: El precio no incluye la excavación ni el relleno principal.
Incluye: Replanteo y trazado del ducto en planta y pendientes. Formación de la solera de hormigón. Descenso y colocación de los tubos en el fondo de la zanja. Montaje, conexionado y comprobación de su correcto funcionamiento. Ejecución del relleno envolvente.
Criterio de medición de proyecto: Longitud medida en proyección horizontal, según documentación gráfica de Proyecto.
Criterio de medición de obra: Se medirá, en proyección horizontal, la longitud realmente ejecutada según especificaciones de Proyecto.

| Código | Ud | Descripción | Rendimiento | Precio | Importe |
|---|---|---|---|---|---|
| mt10hmf130nwd | m³ | Hormigón masivo fck 200, tipo HM-20/B/19/I, elaborado en planta. (material) | 0.066 | 805732.39 | 53178.338 |
| mt11tdv015g | m | Tubo ranurado de PVC de doble pared, la exterior corrugada y la interior lisa, color teja RAL 8023, con ranurado a lo largo de un arco de 220° en el valle del corrugado, para drenaje, rigidez anular nominal 4 kN/m², de 200 mm de diámetro nominal, 182,4 mm de diámetro interior, longitud nominal 6 m, unión por copa con junta elástica de EPDM. (material) | 1.02 | 183524.23 | 187194.715 |
| mt11ade100a | kg | Lubricante para unión mediante junta elástica de tubos y accesorios. (material) | 0.005 | 222170.42 | 1110.852 |
| mt01ard030b | t | Grava filtrante sin clasificar. (material) | 0.425 | 114093.48 | 48489.729 |
| mq04dua020b | h | Dumper de descarga frontal de 2 t de carga útil. (maquinaria) | 0.033 | 59644.62 | 1968.272 |
| mq02rop020 | h | Pisón vibrante de guiado manual, de 80 kg, con placa de 30x30 cm, tipo rana. (maquinaria) | 0.099 | 22519.56 | 2229.436 |
| mo020 | h | Oficial de construcción. (mano de obra) | 0.189 | 66739.25 | 12613.718 |
| mo112 | h | Ayudante especializado de construcción. (mano de obra) | 0.378 | 41846.53 | 15817.988 |
| % | % | Herramientas | 2 % | 322603.048 | 6452.061 |
|  |  | Costes directos |  |  | 329055.109 |

Residuos:
- colocación: mt10hmf130nwd Hormigón masivo fck 200, tipo HM-20/B/19/I, elaborado en planta; factor de residuo 0.00115068
- colocación: mt11tdv015g; factor de residuo 0.0675178
- colocación: mt01ard030b Grava filtrante sin clasificar; factor de residuo 0.00474561

## Recursos

**mt10hmf130nwd** m³ Hormigón masivo fck 200, tipo HM-20/B/19/I, elaborado en planta
Datos técnicos: Coste energético 1840.000 MJ; Emisión de CO2 230.000 kg; Código LER 17 01 01; Masa del elemento 2300 kg; Volumen 1.533333 m3

**mt11tdv015g** m Tubo ranurado de PVC de doble pared
Datos técnicos: Coste energético 165.005 MJ; Emisión de CO2 17.500 kg; Código LER 17 02 03; Masa del elemento 3.6 kg; Volumen 0.006 m3
Residuos:
- embalaje: re170201 Madera. (componente de residuo); rendimiento 0.04 kg; Código LER 17 02 01; Masa del elemento 1 kg; Volumen 0.000909 m3
- embalaje: re170203 Plástico. (componente de residuo); rendimiento 0.001 kg; Código LER 17 02 03; Masa del elemento 1 kg; Volumen 0.001667 m3

**mt01ard030b** t Grava filtrante sin clasificar
Datos técnicos: Coste energético 75.000 MJ; Emisión de CO2 4.000 kg; Código LER 01 04 08; Masa del elemento 1000 kg; Volumen 0.666667 m3
