# Muro de gaviones de malla de doble torsión

- Propiedad del archivo: CYPE Ingenieros S.A.
- Formato: FIEBDC-3/2016
- Programa: Generador de precios de la construcción. CYPE Ingenieros, S.A.
- Fecha: 10/04/2024
- Ámbito geográfico: Paraguay
- Divisa: PYG
- Costes indirectos: 3 %
- Gastos generales: 13 %
- Beneficio industrial: 6 %
- IVA: 10 %

## C Fundaciones

### CC Muros de contención

#### CCG Muros de gaviones

**CCG010** m³ Muro de gaviones de malla de doble torsión.
Muro de gaviones con una cara vista compuesto por gavión de 3000x1000x1000 mm de malla de doble torsión, hexagonal, de 50x70 mm, de alambre de acero galvanizado de 2,0 mm de diámetro; y relleno con medios mecánicos con piedra caliza, de granulometría comprendida entre 70 y 250 mm; montaje y desmontaje del sistema de encofrado necesario para evitar la deformación de los gaviones durante su llenado y asegurar la alineación y aplomado de la estructura. Incluso grapas de acero para sujeción del gavión.
Incluye: Replanteo. Preparación de la superficie de apoyo. Extendido de los gaviones. Amarre de las aristas. Montaje del sistema de encofrado de los paramentos vistos de los gaviones. Relleno de los gaviones. Cierre y atado final de los gaviones. Desmontaje del sistema de encofrado. Retirada del material sobrante.
Criterio de medición de proyecto: Volumen medido sobre la sección teórica de cálculo, según documentación gráfica de Proyecto.
Criterio de medición de obra: Se medirá el volumen teórico ejecutado según especificaciones de Proyecto.

| Código | Ud | Descripción | Rendimiento | Precio | Importe |
|---|---|---|---|---|---|
| mt07etf030e | Ud | Gavión de 3000x1000x1000 mm de malla de doble torsión, hexagonal, de 50x70 mm, de alambre de acero galvanizado de 2 mm de diámetro. (material) | 0.35 | 243545.52 | 85240.932 |
| mt50spa052b | m | Tablón de madera de pino, de 20x7,2 cm. (material) | 0.3 | 39726.09 | 11917.827 |
| mt50spa101 | kg | Clavos de acero. (material) | 0.075 | 11763.35 | 882.251 |
| mt50spa081a | Ud | Puntal metálico telescópico, de hasta 3 m de altura. (material) | 0.01 | 120986.6 | 1209.866 |
| mt07etf025a | Ud | Grapa de alambre de acero galvanizado, de 3 mm de diámetro, con una resistencia a la tracción superior a 1720 N/mm² y una resistencia a la apertura superior a 2000 N/mm². (material) | 80 | 183.9 | 14712.000 |
| mt06psm010a | m³ | Piedra caliza de granulometría comprendida entre 70 y 250 mm, con desgaste en el ensayo de Los Ángeles < 50. (material) | 1.1 | 124442.86 | 136887.146 |
| mq01exn020a | h | Retroexcavadora hidráulica sobre neumáticos, de 105 kW. (maquinaria) | 0.089 | 298224.13 | 26541.948 |
| mq04cab010c | h | Camión basculante de 12 t de carga, de 162 kW. (maquinaria) | 0.075 | 258461.05 | 19384.579 |
| mo041 | h | Oficial de construcción de obra civil. (mano de obra) | 0.437 | 66739.25 | 29165.052 |
| mo087 | h | Medio oficial de construcción de obra civil. (mano de obra) | 2.181 | 42789.48 | 93323.856 |
| % | % | Herramientas | 2 % | 419265.457 | 8385.309 |
|  |  | Costes directos |  |  | 427650.766 |

Residuos:
- colocación: mt07etf030e; factor de residuo 0.0053
- colocación: mt50spa052b Tablón de madera de pino, de 20x7,2 cm; factor de residuo 1
- colocación: mt50spa101 Clavos de acero; factor de residuo 0.0045
- colocación: mt50spa081a Puntal metálico telescópico, de hasta 3 m de altura; factor de residuo 1
- colocación: mt06psm010a Piedra caliza de granulometría comprendida entre 70 y 250 mm, con desgaste en el ensayo de Los Ángeles < 50; factor de residuo 0.0154

## Recursos

**mt07etf030e** Ud Gavión de 3000x1000x1000 mm de malla de doble torsión
Datos técnicos: Coste energético 480.775 MJ; Emisión de CO2 48.832 kg; Código LER 17 04 05; Masa del elemento 19 kg; Volumen 0.009048 m3
Residuos:
- embalaje: re170203 Plástico. (componente de residuo); rendimiento 0.04 kg; Código LER 17 02 03; Masa del elemento 1 kg; Volumen 0.001667 m3

**mt50spa052b** m Tablón de madera de pino, de 20x7,2 cm
Datos técnicos: Coste energético 1124.755 MJ; Emisión de CO2 -15.401 kg; Código LER 17 02 01; Masa del elemento 8.28 kg; Volumen 0.007527 m3

**mt50spa101** kg Clavos de acero
Datos técnicos: Coste energético 9.830 MJ; Emisión de CO2 0.510 kg; Código LER 17 04 05; Masa del elemento 1 kg; Volumen 0.000476 m3

**mt50spa081a** Ud Puntal metálico telescópico, de hasta 3 m de altura
Datos técnicos: Coste energético 97.317 MJ; Emisión de CO2 5.049 kg; Código LER 17 04 05; Masa del elemento 9.9 kg; Volumen 0.004714 m3

**mt06psm010a** m³ Piedra caliza de granulometría comprendida entre 70 y 250 mm, con desgaste en el ensayo de Los Ángeles < 50
Datos técnicos: Coste energético 3552.000 MJ; Emisión de CO2 128.000 kg; Código LER 01 04 13; Masa del elemento 1600 kg; Volumen 1.066667 m3
