# Hormigón para armar

- Propiedad del archivo: CYPE Ingenieros S.A.
- Formato: FIEBDC-3/2016
- Programa: Generador de precios de la construcción. CYPE Ingenieros, S.A.
- Fecha: 10/04/2024
- Ámbito geográfico: Paraguay
- Divisa: PYG
- Costes indirectos: 3 %
- Gastos generales: 13 %
- Beneficio industrial: 6 %
- IVA: 10 %

## E Estructuras

### EN Hormigones, aceros y encofrados

#### ENH Hormigones

**ENH030** m³ Hormigón para armar.
Hormigón fck 250, HA-25/B/19/IIa elaborado en planta, y vaciado con bomba, para formación de pilar.
Incluye: Vaciado y compactación del hormigón. Curado del hormigón.
Criterio de medición de proyecto: Volumen teórico, según documentación gráfica de Proyecto.
Criterio de medición de obra: Se medirá el volumen teórico ejecutado según especificaciones de Proyecto.

| Código | Ud | Descripción | Rendimiento | Precio | Importe |
|---|---|---|---|---|---|
| mt10haf130bgqg | m³ | Hormigón fck 250, bombeable, tipo HA-25/B/19/IIa según EHE-08, elaborado en planta. (material) | 1.05 | 888028.86 | 932430.303 |
| mq06bhe010 | h | Camión bomba estacionado en obra, para bombeo de hormigón. (maquinaria) | 0.173 | 1093810.04 | 189229.137 |
| mo045 | h | Oficial hormigonero. (mano de obra) | 0.126 | 69453.27 | 8751.112 |
| mo092 | h | Medio oficial hormigonero. (mano de obra) | 0.504 | 44499.15 | 22427.572 |
| % | % | Herramientas | 2 % | 1152838.124 | 23056.762 |
|  |  | Costes directos |  |  | 1175894.886 |

Residuos:
- colocación: mt10haf130bgqg Hormigón fck 250, bombeable, tipo HA-25/B/19/IIa según EHE-08, elaborado en planta; factor de residuo 0.00104482

## Recursos

**mt10haf130bgqg** m³ Hormigón fck 250, bombeable, tipo HA-25/B/19/IIa según EHE-08, elaborado en planta
Datos técnicos: Coste energético 1840.000 MJ; Emisión de CO2 230.000 kg; Código LER 17 01 01; Masa del elemento 2300 kg; Volumen 1.533333 m3
