# Apoyo de hormigón

- Propiedad del archivo: CYPE Ingenieros S.A.
- Formato: FIEBDC-3/2016
- Programa: Generador de precios de la construcción. CYPE Ingenieros, S.A.
- Fecha: 10/04/2024
- Ámbito geográfico: Paraguay
- Divisa: PYG
- Costes indirectos: 3 %
- Gastos generales: 13 %
- Beneficio industrial: 6 %
- IVA: 10 %

## I Instalaciones

### IU Urbanas

#### IUL Líneas aéreas

**IUL011** Ud Apoyo de hormigón.
Poste de hormigón armado vibrado, de 13 m de altura y 400 daN de esfuerzo nominal, empotrado en dado de hormigón fck 250, HM-25/B/20/I, elaborado en planta, vaciado desde camión, en suelo cohesivo. Incluso excavación para fundación con medios mecánicos, transporte y descarga. Totalmente montado.
Incluye: Replanteo. Transporte y descarga. Excavación de la fundación. Eliminación de las tierras sueltas del fondo de la excavación. Izado del poste. Colocación y aplomado. Vaciado y compactación del hormigón. Eliminación de restos, limpieza final y retirada de escombros. Carga de escombros sobre camión o contenedor.
Criterio de medición de proyecto: Número de unidades previstas, según documentación gráfica de Proyecto.
Criterio de medición de obra: Se medirá el número de unidades realmente ejecutadas según especificaciones de Proyecto.

| Código | Ud | Descripción | Rendimiento | Precio | Importe |
|---|---|---|---|---|---|
| mt35pya020oh | Ud | Poste de hormigón armado vibrado, de 13 m de altura y 400 daN de esfuerzo nominal. (material) | 1 | 4911412.94 | 4911412.940 |
| mt10hmf130nFd | m³ | Hormigón masivo fck 250, tipo HM-25/B/19/I, elaborado en planta. (material) | 0.317 | 888028.86 | 281505.149 |
| mq01exn010i | h | Miniretroexcavadora sobre neumáticos, de 37,5 kW. (maquinaria) | 0.418 | 294042.25 | 122909.661 |
| mq04cag010a | h | Camión con grúa de hasta 6 t. (maquinaria) | 1.54 | 318169.92 | 489981.677 |
| mo020 | h | Oficial de construcción. (mano de obra) | 3.273 | 66739.25 | 218437.565 |
| mo077 | h | Medio oficial de construcción. (mano de obra) | 3.273 | 42789.48 | 140049.968 |
| % | % | Herramientas | 2 % | 6164296.960 | 123285.939 |
|  |  | Costes directos |  |  | 6287582.899 |

Residuos:
- colocación: mt35pya020oh Poste de hormigón armado vibrado, de 13 m de altura y 400 daN de esfuerzo nominal; factor de residuo 0.0198442
- colocación: mt10hmf130nFd Hormigón masivo fck 250, tipo HM-25/B/19/I, elaborado en planta; factor de residuo 0.00104482

## Recursos

**mt35pya020oh** Ud Poste de hormigón armado vibrado, de 13 m de altura y 400 daN de esfuerzo nominal
Datos técnicos: Coste energético 2442.524 MJ; Emisión de CO2 272.912 kg; Código LER 17 01 01; Masa del elemento 1820 kg; Volumen 1.213333 m3
Residuos:
- embalaje: re170201 Madera. (componente de residuo); rendimiento 1.292 kg; Código LER 17 02 01; Masa del elemento 1 kg; Volumen 0.000909 m3
- embalaje: re170203 Plástico. (componente de residuo); rendimiento 0.481 kg; Código LER 17 02 03; Masa del elemento 1 kg; Volumen 0.001667 m3

**mt10hmf130nFd** m³ Hormigón masivo fck 250, tipo HM-25/B/19/I, elaborado en planta
Datos técnicos: Coste energético 1840.000 MJ; Emisión de CO2 230.000 kg; Código LER 17 01 01; Masa del elemento 2300 kg; Volumen 1.533333 m3
