# Apoyo metálico de presilla

- Propiedad del archivo: CYPE Ingenieros S.A.
- Formato: FIEBDC-3/2016
- Programa: Generador de precios de la construcción. CYPE Ingenieros, S.A.
- Fecha: 10/04/2024
- Ámbito geográfico: Paraguay
- Divisa: PYG
- Costes indirectos: 3 %
- Gastos generales: 13 %
- Beneficio industrial: 6 %
- IVA: 10 %

## I Instalaciones

### IU Urbanas

#### IUL Líneas aéreas

**IUL013** Ud Apoyo metálico de presilla.
Apoyo metálico de presilla, de 12 m de altura y 1400 daN de esfuerzo nominal, compuesto de cabeza prismática y fuste troncopiramidal de sección cuadrada, empotrado en dado de hormigón fck 250, HM-25/B/20/I, elaborado en planta, vaciado desde camión, en suelo no cohesivo. Incluso excavación para fundación con medios mecánicos, transporte y descarga. Totalmente montado.
Incluye: Replanteo. Transporte y descarga. Excavación de la fundación. Eliminación de las tierras sueltas del fondo de la excavación. Izado del apoyo. Colocación y aplomado. Vaciado y compactación del hormigón. Eliminación de restos, limpieza final y retirada de escombros. Carga de escombros sobre camión o contenedor.
Criterio de medición de proyecto: Número de unidades previstas, según documentación gráfica de Proyecto.
Criterio de medición de obra: Se medirá el número de unidades realmente ejecutadas según especificaciones de Proyecto.

| Código | Ud | Descripción | Rendimiento | Precio | Importe |
|---|---|---|---|---|---|
| mt35pya040hh | Ud | Apoyo metálico de presilla, de 12 m de altura y 1400 daN de esfuerzo nominal, compuesto de cabeza prismática y fuste troncopiramidal de sección cuadrada. (material) | 1 | 10880200.41 | 10880200.410 |
| mt10hmf130nFd | m³ | Hormigón masivo fck 250, tipo HM-25/B/19/I, elaborado en planta. (material) | 2.15 | 888028.86 | 1909262.049 |
| mq01exn010i | h | Miniretroexcavadora sobre neumáticos, de 37,5 kW. (maquinaria) | 0.484 | 294042.25 | 142316.449 |
| mq04cag010a | h | Camión con grúa de hasta 6 t. (maquinaria) | 1.265 | 318169.92 | 402484.949 |
| mo020 | h | Oficial de construcción. (mano de obra) | 2.895 | 66739.25 | 193210.129 |
| mo077 | h | Medio oficial de construcción. (mano de obra) | 2.895 | 42789.48 | 123875.545 |
| % | % | Herramientas | 2 % | 13651349.531 | 273026.991 |
|  |  | Costes directos |  |  | 13924376.522 |

Residuos:
- colocación: mt10hmf130nFd Hormigón masivo fck 250, tipo HM-25/B/19/I, elaborado en planta; factor de residuo 0.00104482

## Recursos

**mt35pya040hh** Ud Apoyo metálico de presilla
Datos técnicos: Coste energético 4258.372 MJ; Emisión de CO2 223.950 kg
Residuos:
- embalaje: re150101 Envases de papel y cartón. (componente de residuo); rendimiento 3.671 kg; Código LER 15 01 01; Masa del elemento 1 kg; Volumen 0.001333 m3

**mt10hmf130nFd** m³ Hormigón masivo fck 250, tipo HM-25/B/19/I, elaborado en planta
Datos técnicos: Coste energético 1840.000 MJ; Emisión de CO2 230.000 kg; Código LER 17 01 01; Masa del elemento 2300 kg; Volumen 1.533333 m3
