# Apoyo de madera

- Propiedad del archivo: CYPE Ingenieros S.A.
- Formato: FIEBDC-3/2016
- Programa: Generador de precios de la construcción. CYPE Ingenieros, S.A.
- Fecha: 10/04/2024
- Ámbito geográfico: Paraguay
- Divisa: PYG
- Costes indirectos: 3 %
- Gastos generales: 13 %
- Beneficio industrial: 6 %
- IVA: 10 %

## I Instalaciones

### IU Urbanas

#### IUL Líneas aéreas

**IUL010** Ud Apoyo de madera.
Poste de madera de pino de primera calidad, de 6 m de altura, 22 cm de diámetro en la base y 11 cm de diámetro en cogolla, acabado creosotado, empotrado directamente en suelo cohesivo. Incluso excavación con medios mecánicos, retacado con piedra, relleno posterior con tierras de la propia excavación, transporte y descarga. Totalmente montado.
Incluye: Replanteo. Transporte y descarga. Excavación. Eliminación de las tierras sueltas del fondo de la excavación. Izado del poste. Colocación y aplomado. Retacado con piedra. Relleno con tierras de la propia excavación. Eliminación de restos, limpieza final y retirada de escombros. Carga de escombros sobre camión o contenedor.
Criterio de medición de proyecto: Número de unidades previstas, según documentación gráfica de Proyecto.
Criterio de medición de obra: Se medirá el número de unidades realmente ejecutadas según especificaciones de Proyecto.

| Código | Ud | Descripción | Rendimiento | Precio | Importe |
|---|---|---|---|---|---|
| mt35pya010a | Ud | Poste de madera de pino de primera calidad, de 6 m de altura, 22 cm de diámetro en la base y 11 cm de diámetro en cogolla, acabado creosotado. (material) | 1 | 707054.69 | 707054.690 |
| mq01exn010i | h | Miniretroexcavadora sobre neumáticos, de 37,5 kW. (maquinaria) | 0.341 | 294042.25 | 100268.407 |
| mq04cag010a | h | Camión con grúa de hasta 6 t. (maquinaria) | 0.55 | 318169.92 | 174993.456 |
| mo020 | h | Oficial de construcción. (mano de obra) | 2.266 | 66739.25 | 151231.141 |
| mo077 | h | Medio oficial de construcción. (mano de obra) | 2.266 | 42789.48 | 96960.962 |
| % | % | Herramientas | 2 % | 1230508.656 | 24610.173 |
|  |  | Costes directos |  |  | 1255118.829 |

## Recursos

**mt35pya010a** Ud Poste de madera de pino de primera calidad
Datos técnicos: Coste energético 9211.888 MJ; Emisión de CO2 -123.061 kg
Residuos:
- embalaje: re150101 Envases de papel y cartón. (componente de residuo); rendimiento 3.585 kg; Código LER 15 01 01; Masa del elemento 1 kg; Volumen 0.001333 m3
