# Preinstalación de medidor de riego

- Propiedad del archivo: CYPE Ingenieros S.A.
- Formato: FIEBDC-3/2016
- Programa: Generador de precios de la construcción. CYPE Ingenieros, S.A.
- Fecha: 10/04/2024
- Ámbito geográfico: Paraguay
- Divisa: PYG
- Costes indirectos: 3 %
- Gastos generales: 13 %
- Beneficio industrial: 6 %
- IVA: 10 %

## I Instalaciones

### IU Urbanas

#### IUR Redes de riego

**IUR040** Ud Preinstalación de medidor de riego.
Preinstalación de medidor de riego de 1 1/4" DN 32 mm, colocado en armario prefabricado, conectado al ramal de acometida y al ramal de abastecimiento y distribución, formada por dos llaves de corte de esfera de latón niquelado; grifo de purga y válvula de retención. Incluso cerradura especial de cuadradillo y demás material auxiliar. Totalmente montada, conexionada y probada.
Criterio de valoración económica: El precio no incluye el medidor.
Incluye: Replanteo. Colocación y fijación de accesorios y piezas especiales.
Criterio de medición de proyecto: Número de unidades previstas, según documentación gráfica de Proyecto.
Criterio de medición de obra: Se medirá el número de unidades realmente ejecutadas según especificaciones de Proyecto.

| Código | Ud | Descripción | Rendimiento | Precio | Importe |
|---|---|---|---|---|---|
| mt37sve010e | Ud | Válvula de esfera de latón niquelado para roscar de 1 1/4". (material) | 2 | 176485.01 | 352970.020 |
| mt37sgl010c | Ud | Grifo de purga de 25 mm. (material) | 1 | 69832.26 | 69832.260 |
| mt37svr010d | Ud | Válvula de retención de latón para roscar de 1 1/4". (material) | 1 | 140927.28 | 140927.280 |
| mt37cir010b | Ud | Armario de fibra de vidrio de 65x50x20 cm para alojar medidor individual de agua de 25 a 40 mm, provisto de cerradura especial de cuadradillo. (material) | 1 | 932326.86 | 932326.860 |
| mt37www010 | Ud | Material auxiliar para instalaciones de plomería. (material) | 1 | 14724.11 | 14724.110 |
| mo008 | h | Oficial plomero. (mano de obra) | 1.309 | 68578.53 | 89769.296 |
| mo107 | h | Medio oficial plomero. (mano de obra) | 0.655 | 42707.99 | 27973.733 |
| % | % | Herramientas | 4 % | 1628523.559 | 65140.942 |
|  |  | Costes directos |  |  | 1693664.501 |

## Recursos

**mt37sve010e** Ud Válvula de esfera de latón niquelado para roscar de 1 1/4"
Datos técnicos: Coste energético 1282.649 MJ; Emisión de CO2 86.201 kg
Residuos:
- embalaje: re150101 Envases de papel y cartón. (componente de residuo); rendimiento 0.072 kg; Código LER 15 01 01; Masa del elemento 1 kg; Volumen 0.001333 m3

**mt37sgl010c** Ud Grifo de purga de 25 mm
Datos técnicos: Coste energético 0.039 MJ; Emisión de CO2 0.061 kg
Residuos:
- embalaje: re150101 Envases de papel y cartón; rendimiento 0.072 kg

**mt37svr010d** Ud Válvula de retención de latón para roscar de 1 1/4"
Datos técnicos: Coste energético 1022.613 MJ; Emisión de CO2 68.737 kg
Residuos:
- embalaje: re150101 Envases de papel y cartón; rendimiento 0.072 kg
