# Sistema centralizado de control

- Propiedad del archivo: CYPE Ingenieros S.A.
- Formato: FIEBDC-3/2016
- Programa: Generador de precios de la construcción. CYPE Ingenieros, S.A.
- Fecha: 10/04/2024
- Ámbito geográfico: Paraguay
- Divisa: PYG
- Costes indirectos: 3 %
- Gastos generales: 13 %
- Beneficio industrial: 6 %
- IVA: 10 %

## I Instalaciones

### IU Urbanas

#### IUR Redes de riego

**IUR105** Ud Sistema centralizado de control.
Sistema centralizado de control, para red de programadores de riego, formado por software para PC, para control centralizado de hasta 100 zonas de riego y 100 programadores por zona, unidad central de conexión fija, para comunicación vía cable entre el PC y la unidad principal, sensor de caudal, unidad principal con comunicación vía cable con la unidad central, unidades secundarias con comunicación vía cable con las otras unidades y con los programadores, cable de comunicación, bajo tubo protector de polietileno de doble pared, colocado sobre colchón de arena de 10 cm de espesor, debidamente compactada y nivelada con pisón vibrante de guiado manual, relleno lateral compactando hasta los riñones y posterior relleno con la misma arena hasta 10 cm por encima de la generatriz superior de la tubería, sin incluir la excavación ni el posterior relleno principal de las zanjas y cable de comunicación, bajo tubo protector de PVC rígido, blindado. Totalmente montado y conexionado.
Incluye: Replanteo y trazado de la línea. Eliminación de las tierras sueltas del fondo de la excavación. Vertido de arena en el fondo de la excavación. Colocación del tubo en la zanja. Tendido de cables. Ejecución del relleno envolvente. Instalación del software para control centralizado en el PC. Instalación de la unidad central de comunicación. Instalación de la unidad principal. Instalación de las unidades secundarias. Conexionado. Prueba de funcionamiento de todo el sistema.
Criterio de medición de proyecto: Número de unidades previstas, según documentación gráfica de Proyecto.
Criterio de medición de obra: Se medirá el número de unidades realmente ejecutadas según especificaciones de Proyecto.

| Código | Ud | Descripción | Rendimiento | Precio | Importe |
|---|---|---|---|---|---|
| mt48hun700a | Ud | Software para PC, para control centralizado de hasta 100 zonas de riego y 100 programadores por zona, con las siguientes funcionalidades: modificación de las programaciones en tiempo real en función de las variaciones climáticas diarias, de la temporada o de las previsiones meteorológicas, detención automática de todos los sistemas cuando llueve o bien detenida manual, aumento del riego durante los días de altas temperaturas, cómputo del consumo de agua, aviso de fallo de funcionamiento del riego (por rotura de tubería o vandalismo), reprogramación de los programadores locales, comunicación con los sensores y obtención de informes. (material) | 1 | 22465634.91 | 22465634.910 |
| mt48hun710a | Ud | Unidad central de conexión fija, para comunicación vía cable entre el PC y la unidad principal, alimentación a 24 Vca. (material) | 1 | 2548732.37 | 2548732.370 |
| mt48hun720a | Ud | Unidad principal con comunicación vía cable con la unidad central, para un máximo de 100 programadores por unidad, alimentación a 230 V. (material) | 1 | 5360221.49 | 5360221.490 |
| mt48hun730a | Ud | Unidad secundaria con comunicación vía cable con el programador, alimentación a 230 V. (material) | 11 | 2233425.7 | 24567682.700 |
| mt48hun770a | Ud | Sensor de caudal, interruptor de intensidad nominal 2 A y 24 V de corriente alterna. (material) | 1 | 1103574.86 | 1103574.860 |
| mt01ara010a | m³ | Arena con granulometría de 0 a 5 mm de diámetro, limpia. (material) | 83 | 86143 | 7149869.000 |
| mt35aia080aa | m | Tubo curvable, suministrado en rollo, de polietileno de doble pared (interior lisa y exterior corrugada), de color naranja, de 40 mm de diámetro nominal, para canalización enterrada, resistencia a la compresión 250 N, con grado de protección IP549. (material) | 1000 | 18974.2 | 18974200.000 |
| mt35aia090ca | m | Tubo rígido de PVC, roscable, curvable en caliente, de color negro, de 16 mm de diámetro nominal, para canalización fija en superficie. Resistencia a la compresión 1250 N, resistencia al impacto 2 julios, temperatura de trabajo -5°C hasta 60°C, con grado de protección IP547, propiedades eléctricas: aislante, no propagador de la llama. Incluso abrazaderas, elementos de sujeción y accesorios (curvas, manguitos, tees 90°, codos y curvas flexibles). (material) | 10 | 12955.62 | 129556.200 |
| mt48hun715a | m | Cable de comunicación, de 2 pares, con cable de puesta a tierra. (material) | 1010 | 16606 | 16772060.000 |
| mo020 | h | Oficial de construcción. (mano de obra) | 104.477 | 66739.25 | 6972716.622 |
| mo113 | h | Ayudante de construcción. (mano de obra) | 104.477 | 41172.67 | 4301597.044 |
| mo003 | h | Oficial electricista. (mano de obra) | 7.93 | 68578.53 | 543827.743 |
| mo102 | h | Medio oficial electricista. (mano de obra) | 5.551 | 42707.99 | 237072.052 |
| mo040 | h | Oficial jardinero. (mano de obra) | 1.259 | 66739.25 | 84024.716 |
| mo086 | h | Medio oficial jardinero. (mano de obra) | 0.881 | 42789.48 | 37697.532 |
| % | % | Herramientas | 2 % | 111248467.239 | 2224969.345 |
|  |  | Costes directos |  |  | 113473436.584 |

Residuos:
- colocación: mt01ara010a Arena con granulometría de 0 a 5 mm de diámetro, limpia; factor de residuo 0.003
- colocación: mt35aia080aa; factor de residuo 0.0275
- colocación: mt35aia090ca; factor de residuo 0.0275

## Recursos

**mt01ara010a** m³ Arena con granulometría de 0 a 5 mm de diámetro, limpia
Datos técnicos: Coste energético 146.250 MJ; Emisión de CO2 7.800 kg; Código LER 01 04 09; Masa del elemento 1950 kg; Volumen 1.21875 m3

**mt35aia080aa** m Tubo curvable, suministrado en rollo
Datos técnicos: Coste energético 40.690 MJ; Emisión de CO2 2.020 kg; Código LER 17 02 03; Masa del elemento 0.42 kg; Volumen 0.0007 m3

**mt35aia090ca** m Tubo rígido de PVC
Datos técnicos: Coste energético 11.626 MJ; Emisión de CO2 0.577 kg; Código LER 17 02 03; Masa del elemento 0.12 kg; Volumen 0.0002 m3
