# Registro prefabricada de hormigón, para la red de telecomunicaciones

- Propiedad del archivo: CYPE Ingenieros S.A.
- Formato: FIEBDC-3/2016
- Programa: Generador de precios de la construcción. CYPE Ingenieros, S.A.
- Fecha: 10/04/2024
- Ámbito geográfico: Paraguay
- Divisa: PYG
- Costes indirectos: 3 %
- Gastos generales: 13 %
- Beneficio industrial: 6 %
- IVA: 10 %

## I Instalaciones

### IU Urbanas

#### IUT Redes de telecomunicaciones

**IUT010** Ud Registro prefabricada de hormigón, para la red de telecomunicaciones.
Registro de hormigón armado, de 300x300 mm de dimensiones interiores, 420x420x550 mm de dimensiones exteriores, con tapa de hormigón clase B-125, para la red de telecomunicaciones, colocada sobre solera de hormigón masivo fck 200, HM-20/B/20/I de 10 cm de espesor. Incluso vaciado y compactación del hormigón para la formación de solera, conexiones con los ductos y remates. Totalmente montada, sin incluir la excavación ni el relleno perimetral posterior.
Incluye: Replanteo de la registro. Eliminación de las tierras sueltas del fondo de la excavación. Vaciado y compactación del hormigón en formación de solera. Colocación de la registro. Conexionado de tubos de la canalización. Colocación de accesorios.
Criterio de medición de proyecto: Número de unidades previstas, según documentación gráfica de Proyecto.
Criterio de medición de obra: Se medirá el número de unidades realmente ejecutadas según especificaciones de Proyecto.

| Código | Ud | Descripción | Rendimiento | Precio | Importe |
|---|---|---|---|---|---|
| mt10hmf130nwd | m³ | Hormigón masivo fck 200, tipo HM-20/B/19/I, elaborado en planta. (material) | 0.018 | 805732.39 | 14503.183 |
| mt40iar100H | Ud | Registro de hormigón armado, de 300x300 mm de dimensiones interiores, 420x420x550 mm de dimensiones exteriores, con tapa de hormigón clase B-125. (material) | 1 | 1600889.62 | 1600889.620 |
| mo041 | h | Oficial de construcción de obra civil. (mano de obra) | 0.629 | 66739.25 | 41978.988 |
| mo087 | h | Medio oficial de construcción de obra civil. (mano de obra) | 0.629 | 42789.48 | 26914.583 |
| % | % | Herramientas | 2 % | 1684286.374 | 33685.727 |
|  |  | Costes directos |  |  | 1717972.101 |

Residuos:
- colocación: mt10hmf130nwd Hormigón masivo fck 200, tipo HM-20/B/19/I, elaborado en planta; factor de residuo 0.00115068

## Recursos

**mt10hmf130nwd** m³ Hormigón masivo fck 200, tipo HM-20/B/19/I, elaborado en planta
Datos técnicos: Coste energético 1840.000 MJ; Emisión de CO2 230.000 kg; Código LER 17 01 01; Masa del elemento 2300 kg; Volumen 1.533333 m3
