# Subsolado del terreno

- Propiedad del archivo: CYPE Ingenieros S.A.
- Formato: FIEBDC-3/2016
- Programa: Generador de precios de la construcción. CYPE Ingenieros, S.A.
- Fecha: 10/04/2024
- Ámbito geográfico: Paraguay
- Divisa: PYG
- Costes indirectos: 3 %
- Gastos generales: 13 %
- Beneficio industrial: 6 %
- IVA: 10 %

## J Jardinería

### JA Preparación del terreno

#### JAB Acondicionamiento físico

**JAB040** m² Subsolado del terreno.
Subsolado del terreno compacto, con medios mecánicos, mediante tractor agrícola equipado con subsolador, alcanzando una profundidad de entre 30 y 50 cm.
Incluye: Subsolado del terreno. Señalización y protección del terreno.
Criterio de medición de proyecto: Superficie medida en proyección horizontal, según documentación gráfica de Proyecto.
Criterio de medición de obra: Se medirá, en proyección horizontal, la superficie realmente ejecutada según especificaciones de Proyecto.

| Código | Ud | Descripción | Rendimiento | Precio | Importe |
|---|---|---|---|---|---|
| mq09tra090 | h | Tractor agrícola, de 33 kW, equipado con subsolador, de 1,8 m de ancho de trabajo. (maquinaria) | 0.055 | 232916.99 | 12810.434 |
| mo040 | h | Oficial jardinero. (mano de obra) | 0.003 | 66739.25 | 200.218 |
| % | % | Herramientas | 2 % | 13010.652 | 260.213 |
|  |  | Costes directos |  |  | 13270.865 |
