# Árbol de hoja caduca

- Propiedad del archivo: CYPE Ingenieros S.A.
- Formato: FIEBDC-3/2016
- Programa: Generador de precios de la construcción. CYPE Ingenieros, S.A.
- Fecha: 06/11/2025
- Ámbito geográfico: Paraguay
- Divisa: PYG
- Costes indirectos: 3 %
- Gastos generales: 13 %
- Beneficio industrial: 6 %
- IVA: 10 %

## J Jardinería

### JS Suministro y plantación de especies

#### JSS Suministro de especies

**JSS020** Ud Árbol de hoja caduca.
Arce americano (Acer negundo 'Flamingo') de 12 a 16 cm de diámetro de tronco; suministro en contenedor estándar.
Incluye: Transporte y descarga a pie de hoyo de plantación.
Criterio de medición de proyecto: Número de unidades previstas, según documentación gráfica de Proyecto.
Criterio de medición de obra: Se medirá el número de unidades realmente suministradas según especificaciones de Proyecto.

| Código | Ud | Descripción | Rendimiento | Precio | Importe |
|---|---|---|---|---|---|
| mt48eac030e | Ud | Arce americano (Acer negundo 'Flamingo') de 12 a 16 cm de diámetro de tronco; suministro en contenedor estándar de 45 l. (material) | 1 | 442204.56 | 442204.560 |
| % | % | Herramientas | 2 % | 442204.560 | 8844.091 |
|  |  | Costes directos |  |  | 451048.651 |
