# Base granular

- Propiedad del archivo: CYPE Ingenieros S.A.
- Formato: FIEBDC-3/2016
- Programa: Generador de precios de la construcción. CYPE Ingenieros, S.A.
- Fecha: 01/04/2025
- Ámbito geográfico: Paraguay
- Divisa: PYG
- Costes indirectos: 3 %
- Gastos generales: 13 %
- Beneficio industrial: 6 %
- IVA: 10 %

## M Pisos y pisos urbanos

### MB Bases y subbases

#### MBG Granulares

**MBG010** m³ Base granular.
Base granular con zahorra artificial caliza, y compactación al 96% del Proctor Modificado con medios mecánicos, en tongadas de 30 cm de espesor, hasta alcanzar una densidad seca no inferior al al 96% del Proctor Modificado de la máxima obtenida en el ensayo Proctor Modificado, para mejora de las propiedades resistentes del terreno.
Criterio de valoración económica: El precio no incluye la realización del ensayo Proctor Modificado.
Incluye: Transporte y descarga del material a pie de tajo. Extendido del material en tongadas de espesor uniforme. Humectación o desecación de cada tongada. Compactación.
Criterio de medición de proyecto: Volumen medido sobre los planos de perfiles transversales del Proyecto, que definen el movimiento de tierras a realizar en obra.
Criterio de medición de obra: Se medirá, en perfil compactado, el volumen realmente ejecutado según especificaciones de Proyecto, sin incluir los incrementos por excesos de excavación no autorizados.

| Código | Ud | Descripción | Rendimiento | Precio | Importe |
|---|---|---|---|---|---|
| mt01zah010c | t | Zahorra artificial caliza. (material) | 2.2 | 61788.76 | 135935.272 |
| mq02rot030b | h | Compactador tándem autopropulsado, de 63 kW, de 9,65 t, ancho de trabajo 168 cm. (maquinaria) | 0.11 | 267245.97 | 29397.057 |
| mq04dua020b | h | Dumper de descarga frontal de 2 t de carga útil. (maquinaria) | 0.11 | 60423.69 | 6646.606 |
| mq02cia020j | h | Camión cisterna, de 8 m³ de capacidad. (maquinaria) | 0.011 | 691976.95 | 7611.746 |
| mo113 | h | Ayudante de construcción. (mano de obra) | 0.236 | 44181.01 | 10426.718 |
| % | % | Herramientas | 2 % | 190017.399 | 3800.348 |
|  |  | Costes directos |  |  | 193817.747 |

Residuos:
- colocación: mt01zah010c Zahorra artificial caliza; factor de residuo 0.00723446

## Recursos

**mt01zah010c** t Zahorra artificial caliza
Datos técnicos: Coste energético 127.000 MJ; Emisión de CO2 7.000 kg; Código LER 01 04 08; Masa del elemento 1000 kg; Volumen 0.666667 m3
