# Piso continuo de hormigón impreso

- Propiedad del archivo: CYPE Ingenieros S.A.
- Formato: FIEBDC-3/2016
- Programa: Generador de precios de la construcción. CYPE Ingenieros, S.A.
- Fecha: 10/04/2024
- Ámbito geográfico: Paraguay
- Divisa: PYG
- Costes indirectos: 3 %
- Gastos generales: 13 %
- Beneficio industrial: 6 %
- IVA: 10 %

## M Pisos y pisos urbanos

### MP Pisos urbanos

#### MPC Continuos de hormigón

**MPC010** m² Piso continuo de hormigón impreso.
Piso continuo de hormigón impreso de 10 cm de espesor, con juntas, realizado con hormigón fck 150, HM-15/B/19/I elaborado en planta y vaciado con bomba, extendido y vibrado manual mediante regla vibrante; coloreado y endurecido superficialmente mediante espolvoreo con mortero decorativo de rodadura para piso de hormigón, color blanco, rendimiento 4,5 kg/m²; acabado impreso en relieve, previa aplicación de desmoldeante en polvo, color burdeos y capa de sellado final con resina impermeabilizante.
Criterio de valoración económica: El precio no incluye la base de la solera ni la ejecución y el sellado de las juntas.
Incluye: Preparación de la superficie de apoyo del hormigón. Replanteo de las juntas de construcción, de dilatación y de retracción. Colocación de encofrados. Tendido de niveles. Riego de la superficie base. Conexionado, anclaje y emboquillado de las redes de instalaciones proyectadas. Vaciado, extendido y vibrado del hormigón. Nivelado y fratasado manual del hormigón. Curado del hormigón. Aplicación manual del mortero coloreado endurecedor. Aplicación del desmoldeante hasta conseguir una cubrición total. Impresión del hormigón mediante moldes. Retirada de encofrados. Limpieza de la superficie de hormigón, mediante máquina hidrolimpiadora de agua a presión. Aplicación de la resina de acabado.
Criterio de medición de proyecto: Superficie medida en proyección horizontal, según documentación gráfica de Proyecto.
Criterio de medición de obra: Se medirá, en proyección horizontal, la superficie realmente ejecutada según especificaciones de Proyecto.

| Código | Ud | Descripción | Rendimiento | Precio | Importe |
|---|---|---|---|---|---|
| mt10hmf130gnd | m³ | Hormigón masivo fck 150, bombeable, tipo HM-15/B/19/I, elaborado en planta. (material) | 0.105 | 682286.67 | 71640.100 |
| mt09wnc011ba | kg | Mortero decorativo de rodadura para piso de hormigón, color blanco, compuesto de cemento, agregados de sílice, aditivos orgánicos y pigmentos. (material) | 4.5 | 2375.35 | 10689.075 |
| mt09wnc020f | kg | Desmoldeante en polvo, color burdeos, aplicado en pisos continuos de hormigón impreso, compuesto de cargas, pigmentos y aditivos orgánicos. (material) | 0.2 | 29435.96 | 5887.192 |
| mt09wnc030a | kg | Resina impermeabilizante, para el curado y sellado de pisos continuos de hormigón impreso, compuesta de resina sintética en dispersión acuosa y aditivos específicos. (material) | 0.25 | 50509.67 | 12627.418 |
| mq06vib020 | h | Regla vibrante de 3 m. (maquinaria) | 0.018 | 30047.16 | 540.849 |
| mq08lch040 | h | Hidrolimpiadora a presión. (maquinaria) | 0.033 | 29597.46 | 976.716 |
| mq06bhe010 | h | Camión bomba estacionado en obra, para bombeo de hormigón. (maquinaria) | 0.005 | 1093810.04 | 5469.050 |
| mo041 | h | Oficial de construcción de obra civil. (mano de obra) | 0.385 | 66739.25 | 25694.611 |
| mo087 | h | Medio oficial de construcción de obra civil. (mano de obra) | 0.536 | 42789.48 | 22935.161 |
| % | % | Herramientas | 2 % | 156460.172 | 3129.203 |
|  |  | Costes directos |  |  | 159589.375 |

Residuos:
- colocación: mt10hmf130gnd Hormigón masivo fck 150, bombeable, tipo HM-15/B/19/I, elaborado en planta; factor de residuo 0.00130948
- colocación: mt09wnc011ba; factor de residuo 0.07
- colocación: mt09wnc020f; factor de residuo 0.038756
- colocación: mt09wnc030a; factor de residuo 0.03

## Recursos

**mt10hmf130gnd** m³ Hormigón masivo fck 150, bombeable, tipo HM-15/B/19/I, elaborado en planta
Datos técnicos: Coste energético 1840.000 MJ; Emisión de CO2 230.000 kg; Código LER 17 01 01; Masa del elemento 2300 kg; Volumen 1.533333 m3

**mt09wnc011ba** kg Mortero decorativo de rodadura para piso de hormigón
Datos técnicos: Coste energético 2.251 MJ; Emisión de CO2 0.184 kg; Código LER 17 09 04; Masa del elemento 1 kg; Volumen 0.000667 m3
Residuos:
- embalaje: re170203 Plástico. (componente de residuo); rendimiento 0.003 kg; Código LER 17 02 03; Masa del elemento 1 kg; Volumen 0.001667 m3

**mt09wnc020f** kg Desmoldeante en polvo
Datos técnicos: Coste energético 88.520 MJ; Emisión de CO2 4.792 kg; Código LER 17 09 04; Masa del elemento 1 kg; Volumen 0.000667 m3
Residuos:
- embalaje: re170203 Plástico; rendimiento 0.003 kg

**mt09wnc030a** kg Resina impermeabilizante
Datos técnicos: Coste energético 75.527 MJ; Emisión de CO2 2.872 kg; Código LER 17 09 04; Masa del elemento 1 kg; Volumen 0.000667 m3
Residuos:
- embalaje: re170203 Plástico; rendimiento 0.003 kg
