# Piso drenante, con rejilla alveolar y agregado

- Propiedad del archivo: CYPE Ingenieros S.A.
- Formato: FIEBDC-3/2016
- Programa: Generador de precios de la construcción. CYPE Ingenieros, S.A.
- Fecha: 10/04/2024
- Ámbito geográfico: Paraguay
- Divisa: PYG
- Costes indirectos: 3 %
- Gastos generales: 13 %
- Beneficio industrial: 6 %
- IVA: 10 %

## M Pisos y pisos urbanos

### MP Pisos urbanos

#### MPD Drenantes

**MPD200** m² Piso drenante, con rejilla alveolar y agregado.
Piso drenante, para tránsito peatonal, formado por capa de drenaje compactada de grava filtrante sin clasificar, de 8 cm de espesor, capa de nivelación compactada de arena con granulometría de 0 a 5 mm de diámetro, limpia, de 2 cm de espesor, rejilla alveolar de polietileno de alta densidad (HDPE) estable a los rayos UV, resistencia a compresión 400 t/m², de 58x58x3 cm, color blanco, con un porcentaje de huecos del 61% y capa de relleno compactada de grava caliza seleccionada de machaqueo, color, con granulometría de 5 a 10 mm de diámetro, de 6 cm de espesor cubriendo la rejilla alveolar.
Incluye: Transporte y descarga del material a pie de tajo. Extendido y compactación de la capa de drenaje. Extendido y compactación de la capa de nivelación. Disposición de las rejillas alveolares. Extendido y compactación de la capa de relleno.
Criterio de medición de proyecto: Superficie medida según documentación gráfica de Proyecto.
Criterio de medición de obra: Se medirá la superficie realmente ejecutada según especificaciones de Proyecto.

| Código | Ud | Descripción | Rendimiento | Precio | Importe |
|---|---|---|---|---|---|
| mt01ard030b | t | Grava filtrante sin clasificar. (material) | 0.12 | 114093.48 | 13691.218 |
| mt01ara010a | m³ | Arena con granulometría de 0 a 5 mm de diámetro, limpia. (material) | 0.02 | 86143 | 1722.860 |
| mt18rad011a | m² | Rejilla alveolar de polietileno de alta densidad (HDPE) estable a los rayos UV, resistencia a compresión 400 t/m², de 58x58x3 cm, color blanco, con un porcentaje de huecos del 61%, para estabilización de pisos drenantes con agregado. (material) | 1.05 | 160699.4 | 168734.370 |
| mt01arp030a | m³ | Grava caliza seleccionada de machaqueo, color, con granulometría de 5 a 10 mm de diámetro. (material) | 0.06 | 151803.84 | 9108.230 |
| mq01pan070b | h | Mini pala cargadora sobre neumáticos, de 52 kW/1 m³ kW. (maquinaria) | 0.025 | 211427.34 | 5285.684 |
| mq02rod010d | h | Bandeja vibrante de guiado manual, de 300 kg, ancho de trabajo 70 cm, reversible. (maquinaria) | 0.026 | 41114.21 | 1068.969 |
| mo041 | h | Oficial de construcción de obra civil. (mano de obra) | 0.103 | 66739.25 | 6874.143 |
| mo087 | h | Medio oficial de construcción de obra civil. (mano de obra) | 0.227 | 42789.48 | 9713.212 |
| % | % | Herramientas | 2 % | 216198.686 | 4323.974 |
|  |  | Costes directos |  |  | 220522.660 |

Residuos:
- colocación: mt01ard030b Grava filtrante sin clasificar; factor de residuo 0.00474561
- colocación: mt01ara010a Arena con granulometría de 0 a 5 mm de diámetro, limpia; factor de residuo 0.003
- colocación: mt01arp030a Grava caliza seleccionada de machaqueo, color, con granulometría de 5 a 10 mm de diámetro; factor de residuo 0.00686724

## Recursos

**mt01ard030b** t Grava filtrante sin clasificar
Datos técnicos: Coste energético 75.000 MJ; Emisión de CO2 4.000 kg; Código LER 01 04 08; Masa del elemento 1000 kg; Volumen 0.666667 m3

**mt01ara010a** m³ Arena con granulometría de 0 a 5 mm de diámetro, limpia
Datos técnicos: Coste energético 146.250 MJ; Emisión de CO2 7.800 kg; Código LER 01 04 09; Masa del elemento 1950 kg; Volumen 1.21875 m3

**mt01arp030a** m³ Grava caliza seleccionada de machaqueo, color, con granulometría de 5 a 10 mm de diámetro
Datos técnicos: Coste energético 146.250 MJ; Emisión de CO2 7.800 kg; Código LER 01 04 08; Masa del elemento 1950 kg; Volumen 1.3 m3
