# Marcado de flechas e inscripciones en vías ciclistas

- Propiedad del archivo: CYPE Ingenieros S.A.
- Formato: FIEBDC-3/2016
- Programa: Generador de precios de la construcción. CYPE Ingenieros, S.A.
- Fecha: 10/04/2024
- Ámbito geográfico: Paraguay
- Divisa: PYG
- Costes indirectos: 3 %
- Gastos generales: 13 %
- Beneficio industrial: 6 %
- IVA: 10 %

## M Pisos y pisos urbanos

### MS Señalización vial

#### MSH Señalización horizontal

**MSH130** m² Marcado de flechas e inscripciones en vías ciclistas.
Aplicación manual de pintura sintética para exterior, a base de resinas acrílicas, color blanco, acabado satinado, textura lisa, para marcado de flechas e inscripciones en vías ciclistas. Incluso microesferas de vidrio, para conseguir efecto retrorreflectante en seco y con humedad o lluvia.
Incluye: Barrido mediante barredora mecánica. Premarcaje. Aplicación manual de la mezcla.
Criterio de medición de proyecto: Superficie medida según documentación gráfica de Proyecto.
Criterio de medición de obra: Se medirá la superficie realmente fresada según especificaciones de Proyecto.

| Código | Ud | Descripción | Rendimiento | Precio | Importe |
|---|---|---|---|---|---|
| mt27mvp010e | l | Pintura sintética para exterior, a base de resinas acrílicas, color blanco, acabado satinado, textura lisa (material) | 0.285 | 166481.98 | 47447.364 |
| mt27mvh100b | kg | Microesferas de vidrio. (material) | 0.178 | 22085.15 | 3931.157 |
| mo041 | h | Oficial de construcción de obra civil. (mano de obra) | 0.126 | 66739.25 | 8409.146 |
| mo087 | h | Medio oficial de construcción de obra civil. (mano de obra) | 0.252 | 42789.48 | 10782.949 |
| % | % | Herramientas | 2 % | 70570.616 | 1411.412 |
|  |  | Costes directos |  |  | 71982.028 |

Residuos:
- colocación: mt27mvp010e Pintura sintética para exterior, a base de resinas acrílicas, color blanco, acabado satinado, textura lisa; factor de residuo 0.0275
- colocación: mt27mvh100b Microesferas de vidrio; factor de residuo 0.011

## Recursos

**mt27mvp010e** l Pintura sintética para exterior, a base de resinas acrílicas, color blanco, acabado satinado, textura lisa
Datos técnicos: Coste energético 31.337 MJ; Emisión de CO2 1.599 kg; Código LER 08 01 11; Masa del elemento 1.7 kg; Volumen 0.001889 m3
Residuos:
- embalaje: re170203 Plástico. (componente de residuo); rendimiento 0.032 kg; Código LER 17 02 03; Masa del elemento 1 kg; Volumen 0.001667 m3

**mt27mvh100b** kg Microesferas de vidrio
Datos técnicos: Coste energético 14.960 MJ; Emisión de CO2 1.120 kg; Código LER 17 02 02; Masa del elemento 1 kg; Volumen 0.001 m3
