# Impermeabilización de balsa o pequeño embalse, con geotextil y geomembrana

- Propiedad del archivo: CYPE Ingenieros S.A.
- Formato: FIEBDC-3/2016
- Programa: Generador de precios de la construcción. CYPE Ingenieros, S.A.
- Fecha: 10/04/2024
- Ámbito geográfico: Paraguay
- Divisa: PYG
- Costes indirectos: 3 %
- Gastos generales: 13 %
- Beneficio industrial: 6 %
- IVA: 10 %

## N Aislamientos e impermeabilizaciones

### NI Impermeabilizaciones

#### NIB Obras hidráulicas

**NIB010** m² Impermeabilización de balsa o pequeño embalse, con geotextil y geomembrana.
Impermeabilización de balsa o pequeño embalse de agua no potable, con geomembrana homogénea de policloruro de vinilo plastificado (PVC-P), con resistencia a la intemperie, de 1,2 mm de espesor, color gris, con una densidad de 1240 kg/m³ según ISO 1183, resistencia CBR a punzonamiento de 1,8 kN según ISO 12236 y una resistencia al desgarro superior a 40 kN/m, colocada con solapes, sin adherir al soporte, sobre geotextil tejido a base de polipropileno, con una resistencia a la tracción longitudinal de 105,0 kN/m, una resistencia a la tracción transversal de 105,0 kN/m, una apertura de cono al ensayo de perforación dinámica según ISO 13433 inferior a 7 mm, resistencia CBR a punzonamiento 10,5 kN y una masa superficial de 445 g/m².
Incluye: Limpieza previa de la superficie soporte. Replanteo y corte. Colocación del geotextil. Colocación de la impermeabilización. Resolución de las uniones.
Criterio de medición de proyecto: Superficie medida según documentación gráfica de Proyecto.
Criterio de medición de obra: Se medirá la superficie realmente ejecutada según especificaciones de Proyecto.

| Código | Ud | Descripción | Rendimiento | Precio | Importe |
|---|---|---|---|---|---|
| mt14gsa040hh | m² | Geotextil tejido a base de polipropileno, con una resistencia a la tracción longitudinal de 105 kN/m, una resistencia a la tracción transversal de 105 kN/m, una apertura de cono al ensayo de perforación dinámica según ISO 13433 inferior a 7 mm, resistencia CBR a punzonamiento 10,5 kN y una masa superficial de 445 g/m². (material) | 1.1 | 53186.41 | 58505.051 |
| mt15dag020a | m² | Geomembrana homogénea de policloruro de vinilo plastificado (PVC-P), con resistencia a la intemperie, de 1,2 mm de espesor, color gris, con una densidad de 1240 kg/m³ según ISO 1183, resistencia CBR a punzonamiento de 1,8 kN según ISO 12236 y una resistencia al desgarro superior a 40 kN/m, suministrada en rollos de 2,05 m de ancho y 150 m de longitud. (material) | 1.1 | 62785.89 | 69064.479 |
| mo029 | h | Oficial instalador de membranas impermeabilizantes. (mano de obra) | 0.201 | 66739.25 | 13414.589 |
| mo067 | h | Medio oficial instalador de membranas impermeabilizantes. (mano de obra) | 0.201 | 42789.48 | 8600.685 |
| % | % | Herramientas | 2 % | 149584.804 | 2991.696 |
|  |  | Costes directos |  |  | 152576.500 |

Residuos:
- colocación: mt14gsa040hh; factor de residuo 0.035
- colocación: mt15dag020a; factor de residuo 0.048

## Recursos

**mt14gsa040hh** m² Geotextil tejido a base de polipropileno
Datos técnicos: Coste energético 55.501 MJ; Emisión de CO2 1.828 kg; Código LER 17 06 04; Masa del elemento 0.445 kg; Volumen 0.000742 m3
Residuos:
- embalaje: re170203 Plástico. (componente de residuo); rendimiento 0.034 kg; Código LER 17 02 03; Masa del elemento 1 kg; Volumen 0.001667 m3

**mt15dag020a** m² Geomembrana homogénea de policloruro de vinilo plastificado (PVC-P)
Datos técnicos: Coste energético 122.094 MJ; Emisión de CO2 4.356 kg; Código LER 17 06 04; Masa del elemento 1.488 kg; Volumen 0.00248 m3
Residuos:
- embalaje: re170203 Plástico; rendimiento 0.024 kg
