# Barras suspendidas

- Propiedad del archivo: CYPE Ingenieros S.A.
- Formato: FIEBDC-3/2016
- Programa: Generador de precios de la construcción. CYPE Ingenieros, S.A.
- Fecha: 10/04/2024
- Ámbito geográfico: Paraguay
- Divisa: PYG
- Costes indirectos: 3 %
- Gastos generales: 13 %
- Beneficio industrial: 6 %
- IVA: 10 %

## T Equipamiento urbano

### TD Equipamientos deportivos

#### TDA Circuito de ejercicios a pie

**TDA020** Ud Barras suspendidas.
Barras suspendidas para ejercicios de elevaciones a pulso, formadas por tres postes cuadrados de 0,15 m de lado, dos de 2,30 m y otro de 2,20 m de altura vista, de madera de pino silvestre, tratada en autoclave, con clase de uso 4, acabada con barniz protector, con dos travesaños de acero de 1,00 m, con tornillería de acero galvanizado, embutida y protegida con tapones de seguridad, para usuarios de más de 12 años, con zona de seguridad de 20,00 m² y 2,00 m de altura libre de caída, fijadas a una base de hormigón fck 200, HM-20/P/20/I. Incluso replanteo, excavación manual del terreno y fijación del equipamiento deportivo. Totalmente montadas y probadas.
Incluye: Replanteo. Excavación con medios manuales. Vaciado de la base de apoyo. Montaje y fijación del equipamiento deportivo.
Criterio de medición de proyecto: Número de unidades previstas, según documentación gráfica de Proyecto.
Criterio de medición de obra: Se medirá el número de unidades realmente ejecutadas según especificaciones de Proyecto.

| Código | Ud | Descripción | Rendimiento | Precio | Importe |
|---|---|---|---|---|---|
| mt10hmf130nwg | m³ | Hormigón masivo fck 200, tipo HM-20/P/19/I, elaborado en planta. (material) | 0.45 | 846018.35 | 380708.258 |
| mt52dep020a | Ud | Barras suspendidas para ejercicios de elevaciones a pulso, formadas por tres postes cuadrados de 0,15 m de lado, dos de 2,30 m y otro de 2,20 m de altura vista, de madera de pino silvestre, tratada en autoclave, con clase de uso 4, acabada con barniz protector, con dos travesaños de acero de 1,00 m, con tornillería de acero galvanizado, embutida y protegida con tapones de seguridad, para usuarios de más de 12 años, con zona de seguridad de 20,00 m² y 2,00 m de altura libre de caída, incluso elementos de fijación. (material) | 1 | 7288243.44 | 7288243.440 |
| mo041 | h | Oficial de construcción de obra civil. (mano de obra) | 1.888 | 66739.25 | 126003.704 |
| mo087 | h | Medio oficial de construcción de obra civil. (mano de obra) | 2.895 | 42789.48 | 123875.545 |
| % | % | Herramientas | 2 % | 7918830.947 | 158376.619 |
|  |  | Costes directos |  |  | 8077207.566 |

Residuos:
- colocación: mt10hmf130nwg Hormigón masivo fck 200, tipo HM-20/P/19/I, elaborado en planta; factor de residuo 0.00109886

## Recursos

**mt10hmf130nwg** m³ Hormigón masivo fck 200, tipo HM-20/P/19/I, elaborado en planta
Datos técnicos: Coste energético 1840.000 MJ; Emisión de CO2 230.000 kg; Código LER 17 01 01; Masa del elemento 2300 kg; Volumen 1.533333 m3

**mt52dep020a** Ud Barras suspendidas para ejercicios de elevaciones a pulso
Datos técnicos: Coste energético 12889.079 MJ; Emisión de CO2 -141.717 kg
Residuos:
- embalaje: re150101 Envases de papel y cartón. (componente de residuo); rendimiento 3.585 kg; Código LER 15 01 01; Masa del elemento 1 kg; Volumen 0.001333 m3
