# Plataforma con badenes

- Propiedad del archivo: CYPE Ingenieros S.A.
- Formato: FIEBDC-3/2016
- Programa: Generador de precios de la construcción. CYPE Ingenieros, S.A.
- Fecha: 10/04/2024
- Ámbito geográfico: Paraguay
- Divisa: PYG
- Costes indirectos: 3 %
- Gastos generales: 13 %
- Beneficio industrial: 6 %
- IVA: 10 %

## T Equipamiento urbano

### TD Equipamientos deportivos

#### TDB Circuito de bicicletas

**TDB030** Ud Plataforma con badenes.
Plataforma con badenes para bicicletas, de madera de pino silvestre, tratada en autoclave, con clase de uso 4, acabada con barniz protector, de 2,50x2,00x0,25 m, con tornillería de acero galvanizado, embutida y protegida con tapones de seguridad, con zona de seguridad de 20,25 m², fijada a una base de hormigón fck 200, HM-20/P/20/I. Incluso replanteo, excavación manual del terreno y fijación del equipamiento para bicicletas. Totalmente montada y probada por la empresa instaladora.
Incluye: Replanteo. Excavación con medios manuales. Vaciado de la base de apoyo. Fijación del equipamiento para bicicletas.
Criterio de medición de proyecto: Número de unidades previstas, según documentación gráfica de Proyecto.
Criterio de medición de obra: Se medirá el número de unidades realmente ejecutadas según especificaciones de Proyecto.

| Código | Ud | Descripción | Rendimiento | Precio | Importe |
|---|---|---|---|---|---|
| mt10hmf130nwg | m³ | Hormigón masivo fck 200, tipo HM-20/P/19/I, elaborado en planta. (material) | 0.6 | 846018.35 | 507611.010 |
| mt52bic030a | Ud | Plataforma con badenes para bicicletas, de madera de pino silvestre, tratada en autoclave, con clase de uso 4, acabada con barniz protector, de 2,50x2,00x0,25 m, con tornillería de acero galvanizado, embutida y protegida con tapones de seguridad, con zona de seguridad de 20,25 m², incluso elementos de fijación. (material) | 1 | 20245119.879999999 | 20245119.880 |
| mo041 | h | Oficial de construcción de obra civil. (mano de obra) | 7.553 | 66739.25 | 504081.555 |
| mo087 | h | Medio oficial de construcción de obra civil. (mano de obra) | 11.329 | 42789.48 | 484762.019 |
| % | % | Herramientas | 2 % | 21741574.464 | 434831.489 |
|  |  | Costes directos |  |  | 22176405.953 |

Residuos:
- colocación: mt10hmf130nwg Hormigón masivo fck 200, tipo HM-20/P/19/I, elaborado en planta; factor de residuo 0.00109886

## Recursos

**mt10hmf130nwg** m³ Hormigón masivo fck 200, tipo HM-20/P/19/I, elaborado en planta
Datos técnicos: Coste energético 1840.000 MJ; Emisión de CO2 230.000 kg; Código LER 17 01 01; Masa del elemento 2300 kg; Volumen 1.533333 m3

**mt52bic030a** Ud Plataforma con badenes para bicicletas
Datos técnicos: Coste energético 99015.881 MJ; Emisión de CO2 -1352.440 kg
Residuos:
- embalaje: re150101 Envases de papel y cartón. (componente de residuo); rendimiento 3.899 kg; Código LER 15 01 01; Masa del elemento 1 kg; Volumen 0.001333 m3
