# Combinado multideporte

- Propiedad del archivo: CYPE Ingenieros S.A.
- Formato: FIEBDC-3/2016
- Programa: Generador de precios de la construcción. CYPE Ingenieros, S.A.
- Fecha: 10/04/2024
- Ámbito geográfico: Paraguay
- Divisa: PYG
- Costes indirectos: 3 %
- Gastos generales: 13 %
- Beneficio industrial: 6 %
- IVA: 10 %

## T Equipamiento urbano

### TD Equipamientos deportivos

#### TDG Juegos deportivos

**TDG100** Ud Combinado multideporte.
Combinado multideporte compuesto de los siguientes elementos: PORTERÍA: antivandálica, de 3 m de base y 2 m de altura, postes y larguero de sección cuadrada de 80x80 mm de acero con soportes de poliamida para sujeción de la red a la portería (no incluida en este precio); CANASTA: tablero antivandálico de chapa galvanizada perforada, de 120x90 cm, aro de varilla maciza colocado a una altura de 3,05 m y red de cable de acero plastificado, fijado a una base de hormigón fck 200, HM-20/P/20/I.
Criterio de valoración económica: El precio incluye la excavación.
Incluye: Replanteo. Excavación con medios manuales. Vaciado de la base de apoyo. Montaje y fijación del equipamiento deportivo. Comprobación de su correcto funcionamiento.
Criterio de medición de proyecto: Número de unidades previstas, según documentación gráfica de Proyecto.
Criterio de medición de obra: Se medirá el número de unidades realmente ejecutadas según especificaciones de Proyecto.

| Código | Ud | Descripción | Rendimiento | Precio | Importe |
|---|---|---|---|---|---|
| mt52dep310 | Ud | Combinado multideporte compuesto de los siguientes elementos: portería antivandálica, de 3 m de base y 2 m de altura, postes y larguero de sección cuadrada de 80x80 mm de acero con soportes de poliamida para sujeción de la red a la portería (no incluida en este precio); canasta con tablero antivandálico de chapa galvanizada perforada, de 120x90 cm, aro de varilla maciza colocado a una altura de 3,05 m y red de cable de acero plastificado. Incluso pletinas metálicas y tornillos de seguridad para la unión entre la portería y la canasta. (material) | 1 | 17521230.649999999 | 17521230.650 |
| mt10hmf130nwg | m³ | Hormigón masivo fck 200, tipo HM-20/P/19/I, elaborado en planta. (material) | 0.65 | 846018.35 | 549911.928 |
| mo041 | h | Oficial de construcción de obra civil. (mano de obra) | 3.776 | 66739.25 | 252007.408 |
| mo087 | h | Medio oficial de construcción de obra civil. (mano de obra) | 5.664 | 42789.48 | 242359.615 |
| mo011 | h | Oficial montador. (mano de obra) | 3.776 | 68578.53 | 258952.529 |
| mo080 | h | Medio oficial montador. (mano de obra) | 5.664 | 42789.48 | 242359.615 |
| % | % | Herramientas | 2 % | 19066821.745 | 381336.435 |
|  |  | Costes directos |  |  | 19448158.180 |

Residuos:
- colocación: mt10hmf130nwg Hormigón masivo fck 200, tipo HM-20/P/19/I, elaborado en planta; factor de residuo 0.00109886

## Recursos

**mt10hmf130nwg** m³ Hormigón masivo fck 200, tipo HM-20/P/19/I, elaborado en planta
Datos técnicos: Coste energético 1840.000 MJ; Emisión de CO2 230.000 kg; Código LER 17 01 01; Masa del elemento 2300 kg; Volumen 1.533333 m3
