# Banco de aluminio

- Propiedad del archivo: CYPE Ingenieros S.A.
- Formato: FIEBDC-3/2016
- Programa: Generador de precios de la construcción. CYPE Ingenieros, S.A.
- Fecha: 10/04/2024
- Ámbito geográfico: Paraguay
- Divisa: PYG
- Costes indirectos: 3 %
- Gastos generales: 13 %
- Beneficio industrial: 6 %
- IVA: 10 %

## T Equipamiento urbano

### TM Equipamiento urbano

#### TMB Bancos, sillas y mesas

**TMB010** Ud Banco de aluminio.
Banco modelo NeoRomántico Banqueta "SANTA & COLE", de 49x43x600 cm, con asiento de perfiles de 30 mm de espesor de aluminio extrusionado acabado anodizado y cuerpo estructural de fundición de aluminio acabado granallado con protección antioxidante, fijado a una base de hormigón fck 200, HM-20/P/20/I con elementos de anclaje.
Criterio de valoración económica: El precio incluye la excavación.
Incluye: Replanteo. Excavación con medios manuales. Vaciado de la base de apoyo. Montaje. Eliminación y limpieza del material sobrante.
Criterio de medición de proyecto: Número de unidades previstas, según documentación gráfica de Proyecto.
Criterio de medición de obra: Se medirá el número de unidades realmente ejecutadas según especificaciones de Proyecto.

| Código | Ud | Descripción | Rendimiento | Precio | Importe |
|---|---|---|---|---|---|
| mt52bsc010rc | Ud | Banco modelo NeoRomántico Banqueta "SANTA & COLE", de 49x43x600 cm, con asiento de perfiles de 30 mm de espesor de aluminio extrusionado acabado anodizado y cuerpo estructural de fundición de aluminio acabado granallado con protección antioxidante, incluso pernos de anclaje. Con certificado medioambiental Cradle to Cradle Silver 2011. (material) | 1 | 20171501.359999999 | 20171501.360 |
| mt10hmf130nwd | m³ | Hormigón masivo fck 200, tipo HM-20/B/19/I, elaborado en planta. (material) | 0.25 | 805732.39 | 201433.098 |
| mt09reh330 | kg | Mortero de resina epoxi con arena de sílice, de endurecimiento rápido, para relleno de anclajes. (material) | 0.2 | 26136.01 | 5227.202 |
| mo041 | h | Oficial de construcción de obra civil. (mano de obra) | 1.573 | 66739.25 | 104980.840 |
| mo087 | h | Medio oficial de construcción de obra civil. (mano de obra) | 1.573 | 42789.48 | 67307.852 |
| % | % | Herramientas | 2 % | 20550450.352 | 411009.007 |
|  |  | Costes directos |  |  | 20961459.359 |

Residuos:
- colocación: mt10hmf130nwd Hormigón masivo fck 200, tipo HM-20/B/19/I, elaborado en planta; factor de residuo 0.00115068
- colocación: mt09reh330 Mortero de resina epoxi con arena de sílice, de endurecimiento rápido, para relleno de anclajes; factor de residuo 0.042925

## Recursos

**mt52bsc010rc** Ud Banco modelo NeoRomántico Banqueta "SANTA & COLE"
Datos técnicos: Coste energético 10748.135 MJ; Emisión de CO2 792.511 kg
Residuos:
- embalaje: re150101 Envases de papel y cartón. (componente de residuo); rendimiento 1.731 kg; Código LER 15 01 01; Masa del elemento 1 kg; Volumen 0.001333 m3

**mt10hmf130nwd** m³ Hormigón masivo fck 200, tipo HM-20/B/19/I, elaborado en planta
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
