# Jardinera de acero

- Propiedad del archivo: CYPE Ingenieros S.A.
- Formato: FIEBDC-3/2016
- Programa: Generador de precios de la construcción. CYPE Ingenieros, S.A.
- Fecha: 10/04/2024
- Ámbito geográfico: Paraguay
- Divisa: PYG
- Costes indirectos: 3 %
- Gastos generales: 13 %
- Beneficio industrial: 6 %
- IVA: 10 %

## T Equipamiento urbano

### TM Equipamiento urbano

#### TMJ Jardineras

**TMJ060** Ud Jardinera de acero.
Jardinera prismática de acero, de 140x70x60 cm y 550 litros de capacidad, con imprimación epoxi y pintura de poliéster.
Incluye: Colocación de la jardinera. Eliminación y limpieza del material sobrante.
Criterio de medición de proyecto: Número de unidades previstas, según documentación gráfica de Proyecto.
Criterio de medición de obra: Se medirá el número de unidades realmente ejecutadas según especificaciones de Proyecto.

| Código | Ud | Descripción | Rendimiento | Precio | Importe |
|---|---|---|---|---|---|
| mt52mug250cf | Ud | Jardinera prismática de acero, de 140x70x60 cm y 550 litros de capacidad, con imprimación epoxi y pintura de poliéster. (material) | 1 | 13353680.630000001 | 13353680.630 |
| mq04cag010a | h | Camión con grúa de hasta 6 t. (maquinaria) | 0.407 | 318169.92 | 129495.157 |
| mo041 | h | Oficial de construcción de obra civil. (mano de obra) | 0.466 | 66739.25 | 31100.491 |
| mo087 | h | Medio oficial de construcción de obra civil. (mano de obra) | 0.755 | 42789.48 | 32306.057 |
| % | % | Herramientas | 2 % | 13546582.335 | 270931.647 |
|  |  | Costes directos |  |  | 13817513.982 |

## Recursos

**mt52mug250cf** Ud Jardinera prismática de acero, de 140x70x60 cm y 550 litros de capacidad, con imprimación epoxi y pintura de poliéster
Datos técnicos: Coste energético 4118.183 MJ; Emisión de CO2 254.912 kg
Residuos:
- embalaje: re150101 Envases de papel y cartón. (componente de residuo); rendimiento 1.577 kg; Código LER 15 01 01; Masa del elemento 1 kg; Volumen 0.001333 m3
