# Cenicero de pie

- Propiedad del archivo: CYPE Ingenieros S.A.
- Formato: FIEBDC-3/2016
- Programa: Generador de precios de la construcción. CYPE Ingenieros, S.A.
- Fecha: 10/04/2024
- Ámbito geográfico: Paraguay
- Divisa: PYG
- Costes indirectos: 3 %
- Gastos generales: 13 %
- Beneficio industrial: 6 %
- IVA: 10 %

## T Equipamiento urbano

### TM Equipamiento urbano

#### TMN Ceniceros

**TMN010** Ud Cenicero de pie.
Cenicero de pie de 16x16x100 cm, con cuerpo de acero galvanizado, acabado pintado, fijado a una superficie soporte con elementos de anclaje.
Criterio de valoración económica: El precio no incluye la superficie soporte.
Incluye: Replanteo. Montaje y fijación.
Criterio de medición de proyecto: Número de unidades previstas, según documentación gráfica de Proyecto.
Criterio de medición de obra: Se medirá el número de unidades realmente ejecutadas según especificaciones de Proyecto.

| Código | Ud | Descripción | Rendimiento | Precio | Importe |
|---|---|---|---|---|---|
| mt52mug270 | Ud | Cenicero de pie de 16x16x100 cm, con cuerpo de acero galvanizado, acabado pintado, incluso cubeta interior de chapa de acero galvanizado con asa para su extracción con cerradura de fijación. (material) | 1 | 3018363.3 | 3018363.300 |
| mt50spl105b | Ud | Fijación compuesta por tarugo químico, arandela y tornillo de acero. (material) | 4 | 35834.6 | 143338.400 |
| mo041 | h | Oficial de construcción de obra civil. (mano de obra) | 0.126 | 66739.25 | 8409.146 |
| mo087 | h | Medio oficial de construcción de obra civil. (mano de obra) | 0.378 | 42789.48 | 16174.423 |
| % | % | Herramientas | 2 % | 3186285.269 | 63725.705 |
|  |  | Costes directos |  |  | 3250010.974 |
