# Soporte para estacionamiento de perros

- Propiedad del archivo: CYPE Ingenieros S.A.
- Formato: FIEBDC-3/2016
- Programa: Generador de precios de la construcción. CYPE Ingenieros, S.A.
- Fecha: 10/04/2024
- Ámbito geográfico: Paraguay
- Divisa: PYG
- Costes indirectos: 3 %
- Gastos generales: 13 %
- Beneficio industrial: 6 %
- IVA: 10 %

## T Equipamiento urbano

### TM Equipamiento urbano

#### TMS Mobiliario canino

**TMS070** Ud Soporte para estacionamiento de perros.
Soporte mural para estacionamiento de perros, formado por placa metálica y una anilla de acero inoxidable AISI 304, fijado a una superficie soporte con elementos de anclaje.
Criterio de valoración económica: El precio no incluye la superficie soporte.
Incluye: Replanteo. Montaje. Eliminación y limpieza del material sobrante.
Criterio de medición de proyecto: Número de unidades previstas, según documentación gráfica de Proyecto.
Criterio de medición de obra: Se medirá el número de unidades realmente ejecutadas según especificaciones de Proyecto.

| Código | Ud | Descripción | Rendimiento | Precio | Importe |
|---|---|---|---|---|---|
| mt52moc070b | Ud | Soporte mural para estacionamiento de perros, formado por placa metálica y una anilla de acero inoxidable AISI 304, incluso texto y pictograma indicativo de su uso, y tornillos para fijar a la pared. (material) | 1 | 1310411.24 | 1310411.240 |
| mo041 | h | Oficial de construcción de obra civil. (mano de obra) | 0.126 | 66739.25 | 8409.146 |
| mo087 | h | Medio oficial de construcción de obra civil. (mano de obra) | 0.126 | 42789.48 | 5391.474 |
| % | % | Herramientas | 2 % | 1324211.860 | 26484.237 |
|  |  | Costes directos |  |  | 1350696.097 |
