# Vallado provisional de solar con malla electrosoldada

- Propiedad del archivo: CYPE Ingenieros S.A.
- Formato: FIEBDC-3/2016
- Programa: Generador de precios de la construcción. CYPE Ingenieros, S.A.
- Fecha: 10/04/2024
- Ámbito geográfico: Paraguay
- Divisa: PYG
- Costes indirectos: 3 %
- Gastos generales: 13 %
- Beneficio industrial: 6 %
- IVA: 10 %

## Y Seguridad y salud

### YC Sistemas de protección colectiva

#### YCR Vallado provisional de solar

**YCR010** m Vallado provisional de solar con malla electrosoldada.
Vallado provisional de solar, de 2,2 m de altura, compuesto por malla estructural electrosoldada ø 4,2 c/10 - ø 4,2 c/10, de acero CA-60 (fy=6000 kg/cm²), con varillas conformadas longitudinales de 4,2 mm de diámetro cada 10 cm y varillas conformadas transversales de 4,2 mm de diámetro cada 10 cm, sujeta mediante puntas planas de acero a rollizos de madera, de 10 a 12 cm de diámetro y 3,2 m de longitud, hincados en el terreno cada 2,5 m, amortizables en 5 usos.
Criterio de medición de proyecto: Longitud medida según Estudio o Estudio Básico de Seguridad y Salud.
Criterio de medición de obra: Se medirá la longitud realmente montada según especificaciones de Estudio o Estudio Básico de Seguridad y Salud.

| Código | Ud | Descripción | Rendimiento | Precio | Importe |
|---|---|---|---|---|---|
| mt07ame140cae | m² | Malla estructural electrosoldada ø 4,2 c/10 - ø 4,2 c/10 de acero CA-60 (fy=6000 kg/cm²), con varillas conformadas longitudinales de 4,2 mm de diámetro y varillas conformadas transversales de 4,2 mm de diámetro, equivalente a Q 138 según ABNT NBR 7481. (material) | 2.3 | 23919.02 | 55013.746 |
| mt50spv030a | m | Rollizo de madera, de 10 a 12 cm de diámetro. (material) | 0.371 | 28414.31 | 10541.709 |
| mt50sph020 | kg | Puntas planas de acero de 20x100 mm. (material) | 0.008 | 7601.12 | 60.809 |
| mo119 | h | Oficial 1ª Seguridad y Salud. (mano de obra) | 0.126 | 66739.25 | 8409.146 |
| mo120 | h | Peón Seguridad y Salud. (mano de obra) | 0.126 | 41172.67 | 5187.756 |
| % | % | Herramientas | 2 % | 79213.166 | 1584.263 |
|  |  | Costes directos |  |  | 80797.429 |

Residuos:
- colocación: mt07ame140cae; factor de residuo 0.0188023
- colocación: mt50spv030a Rollizo de madera, de 10 a 12 cm de diámetro; factor de residuo 0.0119714
- colocación: mt50sph020 Puntas planas de acero de 20x100 mm; factor de residuo 0.010598

## Recursos

**mt07ame140cae** m² Malla estructural electrosoldada ø 4,2 c/10 - ø 4,2 c/10 de acero CA-60 (fy=6000 kg/cm²)
Datos técnicos: Coste energético 21.626 MJ; Emisión de CO2 1.122 kg; Código LER 17 04 05; Masa del elemento 2.2 kg; Volumen 0.001048 m3

**mt50spv030a** m Rollizo de madera, de 10 a 12 cm de diámetro
Datos técnicos: Coste energético 403.098 MJ; Emisión de CO2 -12.270 kg; Código LER 17 02 01; Masa del elemento 6.498 kg; Volumen 0.005907 m3
Residuos:
- embalaje: re170203 Plástico. (componente de residuo); rendimiento 0.002 kg; Código LER 17 02 03; Masa del elemento 1 kg; Volumen 0.001667 m3

**mt50sph020** kg Puntas planas de acero de 20x100 mm
Datos técnicos: Coste energético 9.830 MJ; Emisión de CO2 0.510 kg; Código LER 17 04 05; Masa del elemento 1 kg; Volumen 0.000476 m3
