# Vallado provisional de solar con vallas trasladables

- Propiedad del archivo: CYPE Ingenieros S.A.
- Formato: FIEBDC-3/2016
- Programa: Generador de precios de la construcción. CYPE Ingenieros, S.A.
- Fecha: 10/04/2024
- Ámbito geográfico: Paraguay
- Divisa: PYG
- Costes indirectos: 3 %
- Gastos generales: 13 %
- Beneficio industrial: 6 %
- IVA: 10 %

## Y Seguridad y salud

### YC Sistemas de protección colectiva

#### YCR Vallado provisional de solar

**YCR030** m Vallado provisional de solar con vallas trasladables.
Vallado provisional de solar compuesto por vallas trasladables de 3,50x2,00 m, formadas por panel de malla electrosoldada con pliegues de refuerzo, de 200x100 mm de paso de malla, con alambres horizontales de 5 mm de diámetro y verticales de 4 mm, soldados en los extremos a postes verticales de 40 mm de diámetro, acabado galvanizado, amortizables en 5 usos y bases prefabricadas de hormigón, de 65x24x12 cm, con 8 orificios, para soporte de los postes, amortizables en 5 usos, fijadas al piso con pletinas de 20x4 mm y tarugos de expansión de acero. Armadura secundaria de distribución de ocultación de polietileno de alta densidad, color verde, colocada sobre las vallas.
Criterio de medición de proyecto: Longitud medida según Estudio o Estudio Básico de Seguridad y Salud.
Criterio de medición de obra: Se medirá la longitud realmente montada según especificaciones de Estudio o Estudio Básico de Seguridad y Salud.

| Código | Ud | Descripción | Rendimiento | Precio | Importe |
|---|---|---|---|---|---|
| mt50spv020 | Ud | Valla trasladable de 3,50x2,00 m, formada por panel de malla electrosoldada con pliegues de refuerzo, de 200x100 mm de paso de malla, con alambres horizontales de 5 mm de diámetro y verticales de 4 mm de diámetro, soldados en los extremos a postes verticales de 40 mm de diámetro, acabado galvanizado, para delimitación provisional de zona de obras, incluso argollas para unión de postes. (material) | 0.06 | 278260.38 | 16695.623 |
| mt50spv025 | Ud | Base prefabricada de hormigón, de 65x24x12 cm, con 8 orificios, reforzada con varillas de acero, para soporte de valla trasladable. (material) | 0.08 | 43435.72 | 3474.858 |
| mt07ala111ba | m | Pletina de acero laminado S275JR, en perfil plano laminado en caliente, de 20x4 mm, para aplicaciones estructurales. (material) | 0.096 | 9992.82 | 959.311 |
| mt50spr050 | m² | Lona de polietileno de alta densidad, con tratamiento ultravioleta, color verde, 60% de porcentaje de cortaviento, con orificios cada 20 cm en todo el perímetro. (material) | 2 | 3949.72 | 7899.440 |
| mt26aaa023a | Ud | Anclaje mecánico con tarugo de expansión de acero galvanizado, tuerca y arandela. (material) | 0.192 | 15459.7 | 2968.262 |
| mo119 | h | Oficial 1ª Seguridad y Salud. (mano de obra) | 0.126 | 66739.25 | 8409.146 |
| mo120 | h | Peón Seguridad y Salud. (mano de obra) | 0.378 | 41172.67 | 15563.269 |
| % | % | Herramientas | 2 % | 55969.909 | 1119.398 |
|  |  | Costes directos |  |  | 57089.307 |

Residuos:
- colocación: mt50spv020; factor de residuo 1
- colocación: mt50spv025; factor de residuo 0.0198675
- colocación: mt07ala111ba Pletina de acero laminado S275JR, en perfil plano laminado en caliente, de 20x4 mm, para aplicaciones estructurales; factor de residuo 0.015
- colocación: mt50spr050; factor de residuo 0.06

## Recursos

**mt50spv020** Ud Valla trasladable de 3,50x2,00 m
Datos técnicos: Coste energético 196.600 MJ; Emisión de CO2 10.200 kg; Código LER 17 04 05; Masa del elemento 20 kg; Volumen 0.009524 m3

**mt50spv025** Ud Base prefabricada de hormigón
Datos técnicos: Coste energético 2.044 MJ; Emisión de CO2 5.257 kg; Código LER 17 01 01; Masa del elemento 35 kg; Volumen 0.023333 m3
Residuos:
- embalaje: re170201 Madera. (componente de residuo); rendimiento 0.005 kg; Código LER 17 02 01; Masa del elemento 1 kg; Volumen 0.000909 m3
- embalaje: re170203 Plástico. (componente de residuo); rendimiento 0.003 kg; Código LER 17 02 03; Masa del elemento 1 kg; Volumen 0.001667 m3

**mt07ala111ba** m Pletina de acero laminado S275JR, en perfil plano laminado en caliente, de 20x4 mm, para aplicaciones estructurales
Datos técnicos: Coste energético 6.173 MJ; Emisión de CO2 0.320 kg; Código LER 17 04 05; Masa del elemento 0.628 kg; Volumen 0.000299 m3

**mt50spr050** m² Lona de polietileno de alta densidad
Datos técnicos: Coste energético 270.924 MJ; Emisión de CO2 9.641 kg; Código LER 17 06 04; Masa del elemento 1.96 kg; Volumen 0.003267 m3
Residuos:
- embalaje: re170203 Plástico; rendimiento 0.024 kg

**mt26aaa023a** Ud Anclaje mecánico con tarugo de expansión de acero galvanizado, tuerca y arandela
Datos técnicos: Coste energético 0.725 MJ; Emisión de CO2 0.071 kg; Código LER 17 04 05; Masa del elemento 0.025 kg; Volumen 0.000012 m3
Residuos:
- embalaje: re150101 Envases de papel y cartón. (componente de residuo); rendimiento 0.002 kg; Código LER 15 01 01; Masa del elemento 1 kg; Volumen 0.001333 m3
- embalaje: re170203 Plástico; rendimiento 0.001 kg
