# Par de plantillas resistentes

- Propiedad del archivo: CYPE Ingenieros S.A.
- Formato: FIEBDC-3/2016
- Programa: Generador de precios de la construcción. CYPE Ingenieros, S.A.
- Fecha: 10/04/2024
- Ámbito geográfico: Paraguay
- Divisa: PYG
- Costes indirectos: 3 %
- Gastos generales: 13 %
- Beneficio industrial: 6 %
- IVA: 10 %

## Y Seguridad y salud

### YI Equipos de protección individual

#### YIP Para los pies y las piernas

**YIP030** Ud Par de plantillas resistentes.
Par de plantillas resistentes a la perforación, amortizable en 1 uso.
Criterio de medición de proyecto: Número de unidades previstas, según Estudio o Estudio Básico de Seguridad y Salud.
Criterio de medición de obra: Se medirá el número de unidades realmente suministradas según especificaciones de Estudio o Estudio Básico de Seguridad y Salud.

| Código | Ud | Descripción | Rendimiento | Precio | Importe |
|---|---|---|---|---|---|
| mt50epp030a | Ud | Par de plantillas resistentes a la perforación, EPI de categoría II, cumpliendo todos los requisitos de seguridad. (material) | 1 | 58548.06 | 58548.060 |
| % | % | Herramientas | 2 % | 58548.060 | 1170.961 |
|  |  | Costes directos |  |  | 59719.021 |
