# Cielorraso continuo de placas de yeso laminado. Sistema "KNAUF"

- Propiedad del archivo: CYPE INGENIEROS, S.A.
- Formato: FIEBDC-3/2002
- Ámbito geográfico: Paraguay
- Divisa: PYG
- Costes indirectos: 3.00 %
- Gastos generales: 13.00 %
- Beneficio industrial: 6.00 %
- IVA: 10.00 %

## R Revestimientos y trasdosados

### RT Cielorrasos en interiores

#### RTC Continuos, de placas de yeso laminado

**RTC016** m² Cielorraso continuo de placas de yeso laminado. Sistema "KNAUF".
Cielorraso continuo suspendido, liso, situado a una altura menor de 4 m, con nivel de calidad del acabado Q2. Sistema D47.es "KNAUF" (12,5+17), constituido por: ESTRUCTURA: estructura metálica de acero galvanizado de fajas fajas fajas maestras primarias 60/27 mm con una modulación de 500 mm y suspendidas de la losa o elemento soporte de hormigón con anclajes directos de 125 mm, para faja faja faja faja maestra 47/17, "KNAUF", y varillas cada 1200 mm; PLACAS: una capa de placas de yeso laminado A / - 1200 / longitud / 12,5 / con los bordes longitudinales afinados, Standard "KNAUF". Incluso banda acústica de dilatación autoadhesiva "KNAUF", perfiles U 30/30 "KNAUF", fijaciones para el anclaje de los perfiles, tornillería para la fijación de las placas, pasta de juntas Jointfiller 24H "KNAUF", cinta microperforada de papel "KNAUF" y accesorios de montaje.
Incluye: Replanteo de los ejes de la estructura metálica. Nivelación y fijación de los perfiles perimetrales. Señalización de los puntos de anclaje a la losa o elemento soporte. Nivelación y suspensión de los perfiles primarios de la estructura. Corte de las placas. Fijación de las placas. Resolución de encuentros y puntos singulares. Tratamiento de juntas.
Criterio de medición de proyecto: Superficie medida entre paramentos, según documentación gráfica de Proyecto, sin descontar huecos para instalaciones.
Criterio de medición de obra: Se medirá la superficie realmente ejecutada según especificaciones de Proyecto, sin deducir los huecos de superficie menor de 1 m².

| Código | Ud | Descripción | Rendimiento | Precio | Importe |
|---|---|---|---|---|---|
| mt12pfk012a | m | Perfil U 30/30 de chapa de acero galvanizado, "KNAUF", espesor 0,55 mm. (material) | 0.400 | 12351.00 | 4940.40 |
| mt12psg220 | Ud | Fijación compuesta por tarugo y tornillo 5x27. (material) | 1.300 | 673.00 | 874.90 |
| mt12pek020tb | Ud | Anclaje directo de 125 mm, para faja faja maestra 47/17, "KNAUF". (material) | 1.520 | 4640.00 | 7052.80 |
| mt12pek030 | Ud | Varilla de cuelgue "KNAUF" de 100 cm. (material) | 1.300 | 4130.00 | 5369.00 |
| mt12pfk011b | m | Faja faja maestra 47/17 "KNAUF", de chapa de acero galvanizado. (material) | 1.900 | 13607.00 | 25853.30 |
| mt12pek020pb | Ud | Empalme F-47, para faja faja maestra 47/17, "KNAUF". (material) | 0.400 | 2160.00 | 864.00 |
| mt12ppk010aa | m² | Placa de yeso laminado A / - 1200 / longitud / 12,5 / con los bordes longitudinales afinados, Standard "KNAUF"; Euroclase A2-s1, d0 de reacción al fuego. (material) | 1.050 | 45531.00 | 47807.55 |
| mt12ptk010cc | Ud | Tornillo autoperforante TN "KNAUF" 3,5x25. (material) | 12.000 | 91.00 | 1092.00 |
| mt12pck020b | m | Banda acústica de dilatación autoadhesiva, de espuma de poliuretano de celdas cerradas "KNAUF", de 3,2 mm de espesor y 50 mm de ancho, resistencia térmica 0,10 m²K/W, conductividad térmica 0,032 W/(mK). (material) | 0.400 | 2629.00 | 1051.60 |
| mt12pik010e | kg | Pasta de juntas Jointfiller 24H "KNAUF", Euroclase A2-s1, d0 de reacción al fuego, rango de temperatura de trabajo de 5 a 30°C, para aplicación manual con cinta de juntas. (material) | 0.808 | 10702.00 | 8647.22 |
| mt12pck010a | m | Cinta microperforada de papel "KNAUF" de 50 mm de ancho. (material) | 1.200 | 454.00 | 544.80 |
| op00fre010 |  | Fresadora. | 1.000 | 0.00 | 0.00 |
| op00ato010 |  | Atornillador. | 1.000 | 0.00 | 0.00 |
| mo015 | h | Oficial colocador de cielosrrasos. (mano de obra) | 0.252 | 73602.09 | 18547.73 |
| mo082 | h | Medio oficial colocador de cielosrrasos. (mano de obra) | 0.252 | 45914.45 | 11570.44 |
| % | % | Herramientas | 2 % | 134215.74 | 2684.31 |
|  |  | Costes directos |  |  | 136900.05 |
