# Losa de escalera

- Propiedad del archivo: CYPE Ingenieros S.A.
- Formato: FIEBDC-3/2016
- Programa: Generador de precios de la construcción. CYPE Ingenieros, S.A.
- Fecha: 08/11/2024
- Ámbito geográfico: Paraguay
- Divisa: PYG
- Costes indirectos: 3 %
- Gastos generales: 13 %
- Beneficio industrial: 6 %
- IVA: 10 %

## E Estructuras

### EH Hormigón armado

#### EHE Escaleras

**EHE010** m² Losa de escalera.
Losa de escalera de hormigón armado de 15 cm de espesor, con escalonado de hormigón, realizada con hormigón fck 250, HA-25/B/19/IIa elaborado en planta, y vaciado con bomba, y acero AP 500, con una cuantía aproximada de 18 kg/m²; montaje y desmontaje de sistema de encofrado, con acabado para revestir en su cara inferior y laterales, en planta de hasta 3 m de altura libre, formado por: superficie encofrante de tablones de madera de pino, amortizables en 10 usos, estructura soporte horizontal de tablones de madera de pino, amortizables en 10 usos y estructura soporte vertical de puntales metálicos, amortizables en 150 usos. Incluso alambre de atar, separadores y líquido desencofrante MasterFinish RL 294 "MBCC de Sika", para evitar la adherencia del hormigón al encofrado.
Criterio de valoración económica: El precio incluye el corte, doblado y armado del acero en el obrador y el montaje en el lugar definitivo de su colocación en obra.
Incluye: Replanteo y marcado de niveles de plantas y palieres. Montaje del sistema de encofrado. Colocación de las armaduras con separadores homologados. Vaciado y compactación del hormigón. Curado del hormigón. Desmontaje del sistema de encofrado.
Criterio de medición de proyecto: Superficie medida por su intradós en verdadera magnitud, según documentación gráfica de Proyecto.
Criterio de medición de obra: Se medirá, por el intradós, la superficie realmente ejecutada según especificaciones de Proyecto.

| Código | Ud | Descripción | Rendimiento | Precio | Importe |
|---|---|---|---|---|---|
| mt50spa052b | m | Tablón de madera de pino, de 20x7,2 cm. (material) | 0.75 | 39094 | 29320.500 |
| mt08eve020 | m² | Sistema de encofrado para formación de escalonado en losas inclinadas de escalera de hormigón armado, con puntales y tableros de madera. (material) | 0.2 | 107606 | 21521.200 |
| mt50spa081a | Ud | Puntal metálico telescópico, de hasta 3 m de altura. (material) | 0.016 | 119064 | 1905.024 |
| mt08cim030b | m³ | Madera de pino. (material) | 0.003 | 2198496 | 6595.488 |
| mt08var060 | kg | Puntas de acero de 20x100 mm. (material) | 0.04 | 54112 | 2164.480 |
| mt08dba010g | l | Agente desmoldeante, a base de aceites especiales, emulsionable en agua MasterFinish RL 294 "MBCC de Sika", para encofrados metálicos, fenólicos o de madera. (material) | 0.03 | 11503 | 345.090 |
| mt07aco020e | Ud | Separador homologado para losas de escalera. (material) | 3 | 543 | 1629.000 |
| mt07aco130b | kg | Acero en varillas corrugadas AP 500, según NP 4007 99, de varios diámetros. (material) | 18.9 | 6249 | 118106.100 |
| mt08var050 | kg | Alambre galvanizado para atar, de 1,30 mm de diámetro. (material) | 0.306 | 9276 | 2838.456 |
| mt10haf130bgqg | m³ | Hormigón fck 250, bombeable, tipo HA-25/B/19/IIa según EHE-08, elaborado en planta. (material) | 0.242 | 874041 | 211517.922 |
| mq06bhe010 | h | Camión bomba estacionado en obra, para bombeo de hormigón. (maquinaria) | 0.024 | 1086663 | 26079.912 |
| mo044 | h | Oficial encofrador. (mano de obra) | 0.972 | 71400.78 | 69401.558 |
| mo091 | h | Medio oficial encofrador. (mano de obra) | 0.972 | 45747.07 | 44466.152 |
| mo043 | h | Oficial armador de hormigón. (mano de obra) | 0.35 | 71400.78 | 24990.273 |
| mo090 | h | Medio oficial armador de hormigón. (mano de obra) | 0.371 | 45747.07 | 16972.163 |
| mo045 | h | Oficial hormigonero. (mano de obra) | 0.016 | 71400.78 | 1142.412 |
| mo092 | h | Medio oficial hormigonero. (mano de obra) | 0.064 | 45747.07 | 2927.812 |
| % | % | Herramientas | 2 % | 581923.542 | 11638.471 |
|  |  | Costes directos |  |  | 593562.013 |

Residuos:
- colocación: mt50spa052b Tablón de madera de pino, de 20x7,2 cm; factor de residuo 1
- colocación: mt08eve020; factor de residuo 1
- colocación: mt50spa081a Puntal metálico telescópico, de hasta 3 m de altura; factor de residuo 1
- colocación: mt08cim030b Madera de pino; factor de residuo 1
- colocación: mt08var060 Puntas de acero de 20x100 mm; factor de residuo 0.0045
- colocación: mt08dba010g; factor de residuo 0.07
- colocación: mt07aco130b Acero en varillas corrugadas AP 500, según NP 4007 99, de varios diámetros; factor de residuo 0.0075
- colocación: mt08var050 Alambre galvanizado para atar, de 1,30 mm de diámetro; factor de residuo 0.0038
- colocación: mt10haf130bgqg Hormigón fck 250, bombeable, tipo HA-25/B/19/IIa según EHE-08, elaborado en planta; factor de residuo 0.00104482

## Recursos

**mt50spa052b** m Tablón de madera de pino, de 20x7,2 cm
Datos técnicos: Coste energético 1124.755 MJ; Emisión de CO2 -15.401 kg; Código LER 17 02 01; Masa del elemento 8.28 kg; Volumen 0.007527 m3

**mt08eve020** m² Sistema de encofrado para formación de escalonado en losas inclinadas de escalera de hormigón armado
Datos técnicos: Coste energético 248.531 MJ; Emisión de CO2 -3.273 kg; Código LER 17 02 01; Masa del elemento 2.01666 kg; Volumen 0.001833 m3

**mt50spa081a** Ud Puntal metálico telescópico, de hasta 3 m de altura
Datos técnicos: Coste energético 97.317 MJ; Emisión de CO2 5.049 kg; Código LER 17 04 05; Masa del elemento 9.9 kg; Volumen 0.004714 m3

**mt08cim030b** m³ Madera de pino
Datos técnicos: Coste energético 7471.200 MJ; Emisión de CO2 -102.300 kg; Código LER 17 02 01; Masa del elemento 55 kg; Volumen 0.05 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3

**mt07aco020e** Ud Separador homologado para losas de escalera
Datos técnicos: Coste energético 1.105 MJ; Emisión de CO2 0.114 kg
Residuos:
- embalaje: re150101 Envases de papel y cartón. (componente de residuo); rendimiento 0.072 kg; Código LER 15 01 01; Masa del elemento 1 kg; Volumen 0.001333 m3

**mt07aco130b** kg Acero en varillas corrugadas AP 500, según NP 4007 99, de varios diámetros
Datos técnicos: Coste energético 9.830 MJ; Emisión de CO2 0.510 kg; Código LER 17 04 05; Masa del elemento 1 kg; Volumen 0.000476 m3

**mt08var050** kg Alambre galvanizado para atar, de 1,30 mm de diámetro
Datos técnicos: Coste energético 25.100 MJ; Emisión de CO2 2.560 kg; Código LER 17 04 05; Masa del elemento 1 kg; Volumen 0.000476 m3

**mt10haf130bgqg** m³ Hormigón fck 250, bombeable, tipo HA-25/B/19/IIa según EHE-08, elaborado en planta
Datos técnicos: Coste energético 1876.000 MJ; Emisión de CO2 234.500 kg; Código LER 17 01 01; Masa del elemento 2345 kg; Volumen 1.563333 m3
