# Reparación estructural de hormigón, con mortero fluido a base de cemento

- Propiedad del archivo: CYPE INGENIEROS, S.A.
- Formato: FIEBDC-3/2002
- Ámbito geográfico: Paraguay
- Divisa: PYG
- Costes indirectos: 3.00 %
- Gastos generales: 13.00 %
- Beneficio industrial: 6.00 %
- IVA: 10.00 %

## E Estructuras

### EH Hormigón armado

#### EHY Reparaciones

**EHY021** m² Reparación estructural de hormigón, con mortero fluido a base de cemento.
Aplicación manual de mortero fluido monocomponente, reforzado con fibras y resistente a los sulfatos, de elevada resistencia mecánica, elevado módulo de elasticidad y retracción compensada, MasterEmaco S 5450 PG "MBCC de Sika", con una resistencia a compresión a 28 días mayor o igual a 55 N/mm² y un módulo de elasticidad mayor o igual a 20000 N/mm², Euroclase A1 de reacción al fuego, compuesto de cemento, agregados de granulometría seleccionada y fibras sintéticas de poliacrilonitrilo, con bajo contenido en cromato y exento de cloruros, en capa de 40 mm de espesor medio, de consistencia fluida, para reparación y refuerzo estructural de losa de hormigón.
Criterio de valoración económica: El precio incluye el montaje y desmontaje del sistema de encofrado.
Incluye: Humectación de la superficie soporte. Montaje del sistema de encofrado. Preparación de la mezcla. Aplicación del producto. Curado. Desmontaje del sistema de encofrado.
Criterio de medición de proyecto: Superficie medida según documentación gráfica de Proyecto.
Criterio de medición de obra: Se medirá la superficie realmente ejecutada según especificaciones de Proyecto.

| Código | Ud | Descripción | Rendimiento | Precio | Importe |
|---|---|---|---|---|---|
| mt09reh070d | kg | Mortero fluido monocomponente, reforzado con fibras y resistente a los sulfatos, de elevada resistencia mecánica, elevado módulo de elasticidad y retracción compensada, MasterEmaco S 5450 PG "MBCC de Sika", con una resistencia a compresión a 28 días mayor o igual a 55 N/mm² y un módulo de elasticidad mayor o igual a 20000 N/mm², Euroclase A1 de reacción al fuego, compuesto de cemento, agregados de granulometría seleccionada y fibras sintéticas de poliacrilonitrilo, con bajo contenido en cromato y exento de cloruros, permeable al vapor de agua, impermeable al agua y a los cloruros y con efecto protector frente a la carbonatación, para reparación estructural del hormigón. (material) | 76.000 | 5457.00 | 414732.00 |
| mt08aaa010a | m³ | Agua. (material) | 0.008 | 9276.00 | 74.21 |
| mt50spa052b | m | Tablón de madera de pino, de 20x7,2 cm. (material) | 0.020 | 39094.00 | 781.88 |
| mt50spa101 | kg | Clavos de acero. (material) | 0.030 | 11577.00 | 347.31 |
| mt50spa081a | Ud | Puntal metálico telescópico, de hasta 3 m de altura. (material) | 0.013 | 119064.00 | 1547.83 |
| mo020 | h | Oficial de construcción. (mano de obra) | 0.176 | 68610.61 | 12075.47 |
| mo113 | h | Ayudante de construcción. (mano de obra) | 0.176 | 42327.30 | 7449.60 |
| % | % | Herramientas | 2 % | 437008.30 | 8740.17 |
|  |  | Costes directos |  |  | 445748.47 |
