# Relleno de trasdós de bóveda

- Propiedad del archivo: CYPE Ingenieros S.A.
- Formato: FIEBDC-3/2016
- Programa: Generador de precios de la construcción. CYPE Ingenieros, S.A.
- Fecha: 08/11/2024
- Ámbito geográfico: Paraguay
- Divisa: PYG
- Costes indirectos: 3 %
- Gastos generales: 13 %
- Beneficio industrial: 6 %
- IVA: 10 %

## E Estructuras

### EF Mampostería

#### EFE Bóvedas

**EFE021** m³ Relleno de trasdós de bóveda.
Relleno de trasdós de bóveda con hormigón masivo fck 150, HM-15/B/20, con medios manuales.
Incluye: Extendido del material de relleno en tongadas de espesor uniforme. Regleado y nivelación de la superficie de acabado.
Criterio de medición de proyecto: Volumen medido según documentación gráfica de Proyecto.
Criterio de medición de obra: Se medirá el volumen realmente ejecutado según especificaciones de Proyecto.

| Código | Ud | Descripción | Rendimiento | Precio | Importe |
|---|---|---|---|---|---|
| mt10hmf130nnd | m³ | Hormigón masivo fck 150, tipo HM-15/B/19/I, elaborado en planta. (material) | 1.05 | 671540 | 705117.000 |
| mo020 | h | Oficial de construcción. (mano de obra) | 0.705 | 68610.61 | 48370.480 |
| mo113 | h | Ayudante de construcción. (mano de obra) | 1.41 | 42327.3 | 59681.493 |
| % | % | Herramientas | 2 % | 813168.973 | 16263.379 |
|  |  | Costes directos |  |  | 829432.352 |

Residuos:
- colocación: mt10hmf130nnd Hormigón masivo fck 150, tipo HM-15/B/19/I, elaborado en planta; factor de residuo 0.00130948

## Recursos

**mt10hmf130nnd** m³ Hormigón masivo fck 150, tipo HM-15/B/19/I, elaborado en planta
Datos técnicos: Coste energético 1840.000 MJ; Emisión de CO2 230.000 kg; Código LER 17 01 01; Masa del elemento 2300 kg; Volumen 1.533333 m3
