# Muro de hormigón

- Propiedad del archivo: CYPE Ingenieros S.A.
- Formato: FIEBDC-3/2016
- Programa: Generador de precios de la construcción. CYPE Ingenieros, S.A.
- Fecha: 08/11/2024
- Ámbito geográfico: Paraguay
- Divisa: PYG
- Costes indirectos: 3 %
- Gastos generales: 13 %
- Beneficio industrial: 6 %
- IVA: 10 %

## E Estructuras

### EH Hormigón armado

#### EHM Muros

**EHM010** m³ Muro de hormigón.
Muro de hormigón armado encofrado a dos caras, de hasta 3 m de altura, espesor 30 cm, superficie plana, realizado con hormigón fck 250, HA-25/B/19/IIa elaborado en planta, y vaciado con bomba, y acero AP 500, con una cuantía aproximada de 50 kg/m³, ejecutado en condiciones complejas; montaje y desmontaje de sistema de encofrado con acabado para revestir, realizado con paneles metálicos modulares, amortizables en 150 usos. Incluso alambre de atar, separadores, pasamuros para paso de los tensores y líquido desencofrante MasterFinish RL 294 "MBCC de Sika", para evitar la adherencia del hormigón al encofrado.
Criterio de valoración económica: El precio incluye el corte, doblado y armado del acero en el lugar definitivo de su colocación en obra.
Incluye: Limpieza y preparación de la superficie de apoyo. Replanteo. Colocación de las armaduras con separadores homologados. Formación de juntas. Colocación de pasamuros para paso de los tensores. Limpieza y almacenamiento del encofrado. Vaciado y compactación del hormigón. Desmontaje del sistema de encofrado. Curado del hormigón. Limpieza de la superficie de coronación del muro. Reparación de defectos superficiales, si procede.
Criterio de medición de proyecto: Volumen medido sobre la sección teórica de cálculo, según documentación gráfica de Proyecto, deduciendo los huecos de superficie mayor de 2 m².
Criterio de medición de obra: Se medirá el volumen teórico ejecutado según especificaciones de Proyecto, deduciendo los huecos de superficie mayor de 2 m².

| Código | Ud | Descripción | Rendimiento | Precio | Importe |
|---|---|---|---|---|---|
| mt08eme070a | m² | Paneles metálicos modulares, para encofrar muros de hormigón de hasta 3 m de altura. (material) | 0.044 | 1236848 | 54421.312 |
| mt08eme075j | Ud | Estructura soporte de sistema de encofrado vertical, para muros de hormigón a dos caras, de hasta 3 m de altura, formada por tornapuntas metálicos para estabilización y aplomado de la superficie encofrante. (material) | 0.044 | 1700665 | 74829.260 |
| mt08dba010g | l | Agente desmoldeante, a base de aceites especiales, emulsionable en agua MasterFinish RL 294 "MBCC de Sika", para encofrados metálicos, fenólicos o de madera. (material) | 0.2 | 11503 | 2300.600 |
| mt08var204 | Ud | Pasamuros de PVC para paso de los tensores del encofrado, de varios diámetros y longitudes. (material) | 2.667 | 8349 | 22266.783 |
| mt07aco020d | Ud | Separador homologado para muros. (material) | 8 | 388 | 3104.000 |
| mt07aco130b | kg | Acero en varillas corrugadas AP 500, según NP 4007 99, de varios diámetros. (material) | 51 | 6249 | 318699.000 |
| mt08var050 | kg | Alambre galvanizado para atar, de 1,30 mm de diámetro. (material) | 0.65 | 9276 | 6029.400 |
| mt10haf130bgqg | m³ | Hormigón fck 250, bombeable, tipo HA-25/B/19/IIa según EHE-08, elaborado en planta. (material) | 1.05 | 874041 | 917743.050 |
| mq06bhe010 | h | Camión bomba estacionado en obra, para bombeo de hormigón. (maquinaria) | 0.152 | 1086663 | 165172.776 |
| mo044 | h | Oficial encofrador. (mano de obra) | 2.326 | 71400.78 | 166078.214 |
| mo091 | h | Medio oficial encofrador. (mano de obra) | 2.538 | 45747.07 | 116106.064 |
| mo043 | h | Oficial armador de hormigón. (mano de obra) | 0.62 | 71400.78 | 44268.484 |
| mo090 | h | Medio oficial armador de hormigón. (mano de obra) | 0.789 | 45747.07 | 36094.438 |
| mo045 | h | Oficial hormigonero. (mano de obra) | 0.07 | 71400.78 | 4998.055 |
| mo092 | h | Medio oficial hormigonero. (mano de obra) | 0.296 | 45747.07 | 13541.133 |
| % | % | Herramientas | 2 % | 1945652.569 | 38913.051 |
|  |  | Costes directos |  |  | 1984565.620 |

Residuos:
- colocación: mt08eme070a Paneles metálicos modulares, para encofrar muros de hormigón de hasta 3 m de altura; factor de residuo 1
- colocación: mt08dba010g; factor de residuo 0.07
- colocación: mt07aco130b Acero en varillas corrugadas AP 500, según NP 4007 99, de varios diámetros; factor de residuo 0.0075
- colocación: mt08var050 Alambre galvanizado para atar, de 1,30 mm de diámetro; factor de residuo 0.0038
- colocación: mt10haf130bgqg Hormigón fck 250, bombeable, tipo HA-25/B/19/IIa según EHE-08, elaborado en planta; factor de residuo 0.00104482

## Recursos

**mt08eme070a** m² Paneles metálicos modulares, para encofrar muros de hormigón de hasta 3 m de altura
Datos técnicos: Coste energético 314.560 MJ; Emisión de CO2 16.320 kg; Código LER 17 04 05; Masa del elemento 32 kg; Volumen 0.015238 m3

**mt08dba010g** l Agente desmoldeante
Datos técnicos: Coste energético 82.642 MJ; Emisión de CO2 4.474 kg; Código LER 17 09 04; Masa del elemento 0.932 kg; Volumen 0.000621 m3
Residuos:
- embalaje: re150104 Envases metálicos. (componente de residuo); rendimiento 0.042 kg; Código LER 15 01 04; Masa del elemento 1 kg; Volumen 0.001667 m3

**mt07aco020d** Ud Separador homologado para muros
Datos técnicos: Coste energético 1.105 MJ; Emisión de CO2 0.114 kg
Residuos:
- embalaje: re150101 Envases de papel y cartón. (componente de residuo); rendimiento 0.072 kg; Código LER 15 01 01; Masa del elemento 1 kg; Volumen 0.001333 m3

**mt07aco130b** kg Acero en varillas corrugadas AP 500, según NP 4007 99, de varios diámetros
Datos técnicos: Coste energético 9.830 MJ; Emisión de CO2 0.510 kg; Código LER 17 04 05; Masa del elemento 1 kg; Volumen 0.000476 m3

**mt08var050** kg Alambre galvanizado para atar, de 1,30 mm de diámetro
Datos técnicos: Coste energético 25.100 MJ; Emisión de CO2 2.560 kg; Código LER 17 04 05; Masa del elemento 1 kg; Volumen 0.000476 m3

**mt10haf130bgqg** m³ Hormigón fck 250, bombeable, tipo HA-25/B/19/IIa según EHE-08, elaborado en planta
Datos técnicos: Coste energético 1876.000 MJ; Emisión de CO2 234.500 kg; Código LER 17 01 01; Masa del elemento 2345 kg; Volumen 1.563333 m3
