# Reparación integral de junta, con mortero a base de resina epoxi

- Propiedad del archivo: CYPE Ingenieros S.A.
- Formato: FIEBDC-3/2016
- Programa: Generador de precios de la construcción. CYPE Ingenieros, S.A.
- Fecha: 08/11/2024
- Ámbito geográfico: Paraguay
- Divisa: PYG
- Costes indirectos: 3 %
- Gastos generales: 13 %
- Beneficio industrial: 6 %
- IVA: 10 %

## E Estructuras

### EH Hormigón armado

#### EHY Reparaciones

**EHY043** m Reparación integral de junta, con mortero a base de resina epoxi.
Reparación integral de junta de dilatación de estructura de hormigón, aplicando 6 kg/m de mortero de reparación de dos componentes a base de resina epoxi, tixotrópico y con altas resistencias mecánicas, MasterEmaco S 2600 "MBCC de Sika", con una resistencia a compresión a 28 días mayor o igual a 45 N/mm² y un módulo de elasticidad mayor o igual a 20000 N/mm², Euroclase F de reacción al fuego, en una franja aproximada de 5 cm a cada lado de la junta, previo picado de la superficie soporte y posterior aplicación de 0,18 kg/m de imprimación activa de dos componentes a base de resina epoxi, MasterEmaco P 2000 BP "MBCC de Sika", de color rojo, como puente de unión.
Incluye: Picado de la superficie del hormigón. Limpieza. Colocación del encofrado para formación de junta. Preparación de las mezclas. Aplicación de la lechada. Aplicación del mortero de reparación. Perfilado de bordes. Curado. Retirada y acopio de los restos generados. Carga manual de los restos generados sobre camión o contenedor.
Criterio de medición de proyecto: Longitud medida según documentación gráfica de Proyecto.
Criterio de medición de obra: Se medirá la longitud realmente ejecutada según especificaciones de Proyecto.

| Código | Ud | Descripción | Rendimiento | Precio | Importe |
|---|---|---|---|---|---|
| mt09reh040m | kg | Imprimación activa de dos componentes a base de resina epoxi, MasterEmaco P 2000 BP "MBCC de Sika", de color rojo, impermeable al agua, al oxígeno, a los cloruros y a los aceites, para la protección y pasivación de armaduras de acero, y como puente de unión entre mortero de reparación y hormigón existente (material) | 0.18 | 52253 | 9405.540 |
| mt09reh170b | kg | Mortero de reparación de dos componentes a base de resina epoxi, tixotrópico y con altas resistencias mecánicas, MasterEmaco S 2600 "MBCC de Sika", con una resistencia a compresión a 28 días mayor o igual a 45 N/mm² y un módulo de elasticidad mayor o igual a 20000 N/mm², Euroclase F de reacción al fuego, para reparación estructural del hormigón. (material) | 6 | 27542 | 165252.000 |
| mq05mai040 | h | Martillo eléctrico. (maquinaria) | 0.185 | 17898 | 3311.130 |
| mo020 | h | Oficial de construcción. (mano de obra) | 0.423 | 68610.61 | 29022.288 |
| mo112 | h | Ayudante especializado de construcción. (mano de obra) | 0.423 | 43019.85 | 18197.397 |
| % | % | Herramientas | 2 % | 225188.355 | 4503.767 |
|  |  | Costes directos |  |  | 229692.122 |

Residuos:
- colocación: mt09reh040m; factor de residuo 0.03
- colocación: mt09reh170b; factor de residuo 0.040613

## Recursos

**mt09reh040m** kg Imprimación activa de dos componentes a base de resina epoxi
Datos técnicos: Coste energético 86.761 MJ; Emisión de CO2 3.294 kg; Código LER 17 09 04; Masa del elemento 1 kg; Volumen 0.000667 m3
Residuos:
- embalaje: re170203 Plástico. (componente de residuo); rendimiento 0.003 kg; Código LER 17 02 03; Masa del elemento 1 kg; Volumen 0.001667 m3

**mt09reh170b** kg Mortero de reparación de dos componentes a base de resina epoxi
Datos técnicos: Coste energético 2.251 MJ; Emisión de CO2 0.184 kg; Código LER 17 09 04; Masa del elemento 1 kg; Volumen 0.000667 m3
Residuos:
- embalaje: re170203 Plástico; rendimiento 0.003 kg
