# Módulo hidrónico HU

- Propiedad del archivo: CYPE Ingenieros S.A.
- Formato: FIEBDC-3/2016
- Programa: Generador de precios de la construcción. CYPE Ingenieros, S.A.
- Fecha: 08/11/2024
- Ámbito geográfico: Paraguay
- Divisa: PYG
- Costes indirectos: 3 %
- Gastos generales: 13 %
- Beneficio industrial: 6 %
- IVA: 10 %

## I Instalaciones

### IB Sistemas de climatización

#### IBH Sistema HVRF (Mitsubishi Electric)

**IBH095** Ud Módulo hidrónico HU.
Módulo hidrónico HU, de exterior, para sistema híbrido multi-split con unidades interiores de tipo fancoil, para gas R-32, gama Hybrid City Multi, modelo CMH-WM250V-A "MITSUBISHI ELECTRIC", unidades exteriores conectables PUHY-(E)M200?250YNW-A1, alimentación monofásica a 230 V, consumo eléctrico nominal en refrigeración 0,74 kW, consumo eléctrico nominal en calefacción 0,74 kW, diámetro interior de las tuberías de entrada y salida de agua 40 mm, presión sonora 60 dBA, dimensiones 920x660x740 mm, peso 112 kg.
Criterio de valoración económica: El precio no incluye la canalización ni el cableado eléctrico de alimentación.
Incluye: Replanteo. Colocación y fijación. Conexión a las líneas frigoríficas. Conexión a la red de conducción de agua. Conexión a la red eléctrica.
Criterio de medición de proyecto: Número de unidades previstas, según documentación gráfica de Proyecto.
Criterio de medición de obra: Se medirá el número de unidades realmente ejecutadas según especificaciones de Proyecto.

| Código | Ud | Descripción | Rendimiento | Precio | Importe |
|---|---|---|---|---|---|
| mt42mee400a | Ud | Módulo hidrónico HU, de exterior, para sistema híbrido multi-split con unidades interiores de tipo fancoil, para gas R-32, gama Hybrid City Multi, modelo CMH-WM250V-A "MITSUBISHI ELECTRIC", unidades exteriores conectables PUHY-(E)M200?250YNW-A1, alimentación monofásica a 230 V, consumo eléctrico nominal en refrigeración 0,74 kW, consumo eléctrico nominal en calefacción 0,74 kW, diámetro interior de las tuberías de entrada y salida de agua 40 mm, presión sonora 60 dBA, dimensiones 920x660x740 mm, peso 112 kg. (material) | 1 | 77025103 | 77025103.000 |
| mo005 | h | Oficial instalador de aire acondicionado. (mano de obra) | 0.435 | 70501.64 | 30668.213 |
| mo104 | h | Medio oficial instalador de aire acondicionado. (mano de obra) | 0.435 | 43905.42 | 19098.858 |
| % | % | Herramientas | 2 % | 77074870.071 | 1541497.401 |
|  |  | Costes directos |  |  | 78616367.472 |
