# Solera ventilada de hormigón, para grandes alturas

- Propiedad del archivo: CYPE INGENIEROS, S.A.
- Formato: FIEBDC-3/2002
- Ámbito geográfico: Paraguay
- Divisa: PYG
- Costes indirectos: 3.00 %
- Gastos generales: 13.00 %
- Beneficio industrial: 6.00 %
- IVA: 10.00 %

## A Preparación del terreno

### AN Nivelación

#### ANV Soleras ventiladas

**ANV015** m² Solera ventilada de hormigón, para grandes alturas.
Solera ventilada de hormigón armado, para grandes alturas, de 100+4 cm de canto, sobre encofrado perdido de piezas de polipropileno reciclado, apoyado sobre tubos de PVC de 125 mm de diámetro y 85 cm de altura, fijados a una matriz base, realizada con hormigón fck 250, HA-25/B/9,5/IIa elaborado en planta, y armadura secundaria de distribución ensamblada "in situ" ø 6 c/10 - ø 6 c/10 de acero AP 500, con varillas conformadas longitudinales de 6 mm de diámetro cada 10 cm y varillas conformadas transversales de 6 mm de diámetro cada 10 cm como armadura de reparto, colocada sobre separadores homologados en capa de compresión de 4 cm de espesor; apoyado todo ello sobre base de hormigón de sello.
Criterio de valoración económica: El precio no incluye la capa de hormigón de sello.
Incluye: Replanteo. Colocación de la matriz base. Colocación de los tubos. Corte de las piezas. Colocación y montaje de las piezas. Realización de los orificios de paso de instalaciones. Colocación de los elementos para paso de instalaciones. Colocación de la armadura secundaria de distribución. Vaciado, extendido y vibrado del hormigón. Regleado y nivelación de la capa de compresión. Curado del hormigón.
Criterio de medición de proyecto: Superficie medida según documentación gráfica de Proyecto.
Criterio de medición de obra: Se medirá la superficie realmente ejecutada según especificaciones de Proyecto, sin deducir la superficie ocupada por los pilares situados dentro de su perímetro.

| Código | Ud | Descripción | Rendimiento | Precio | Importe |
|---|---|---|---|---|---|
| mt07cid030a | m² | Encofrado perdido de piezas de polipropileno reciclado, de 58x58x15 cm, para disponer sobre tubos de PVC, sobre una matriz base, para soleras ventiladas de gran altura. (material) | 1.050 | 132197.00 | 138806.85 |
| mt36tit010ha | m | Tubo de PVC, serie B, de 125 mm de diámetro y 3,2 mm de espesor. (material) | 2.550 | 58463.00 | 149080.65 |
| mt07ame141aaa1 | m² | Armadura secundaria de distribución ensamblada "in situ" ø 6 c/10 - ø 6 c/10 de acero AP 500, según NP 4007 99, con varillas conformadas longitudinales de 6 mm de diámetro cada 10 cm y varillas conformadas transversales de 6 mm de diámetro cada 10 cm. (material) | 1.100 | 27747.00 | 30521.70 |
| mt08var050 | kg | Alambre galvanizado para atar, de 1,30 mm de diámetro. (material) | 0.018 | 9276.00 | 166.97 |
| mt10haf130bgpg | m³ | Hormigón fck 250, bombeable, tipo HA-25/B/9,5/IIa según EHE-08, elaborado en planta. (material) | 0.095 | 900262.00 | 85524.89 |
| mt07aco020m | Ud | Separador homologado para armadura secundaria de distribución. (material) | 1.000 | 543.00 | 543.00 |
| mq06vib020 | h | Regla vibrante de 3 m. (maquinaria) | 0.082 | 29851.00 | 2447.78 |
| mq06bhe010 | h | Camión bomba estacionado en obra, para bombeo de hormigón. (maquinaria) | 0.004 | 1086663.00 | 4346.65 |
| op00sie010 |  | Sierra de calar. | 1.000 | 0.00 | 0.00 |
| op00amo010 |  | Amoladora o radial. | 1.000 | 0.00 | 0.00 |
| au00auh040 |  | Vibrador de hormigón, eléctrico. | 1.000 | 0.00 | 0.00 |
| mo044 | h | Oficial encofrador. (mano de obra) | 0.029 | 74532.15 | 2161.43 |
| mo091 | h | Medio oficial encofrador. (mano de obra) | 0.029 | 47756.10 | 1384.93 |
| mo043 | h | Oficial armador de hormigón. (mano de obra) | 0.028 | 74532.15 | 2086.90 |
| mo090 | h | Medio oficial armador de hormigón. (mano de obra) | 0.028 | 47756.10 | 1337.17 |
| mo045 | h | Oficial hormigonero. (mano de obra) | 0.005 | 74532.15 | 372.66 |
| mo092 | h | Medio oficial hormigonero. (mano de obra) | 0.023 | 47756.10 | 1098.39 |
| % | % | Herramientas | 2 % | 419879.97 | 8397.60 |
|  |  | Costes directos |  |  | 428277.57 |
