# Registro de hormigón masivo "in situ"

- Propiedad del archivo: CYPE INGENIEROS, S.A.
- Formato: FIEBDC-3/2002
- Ámbito geográfico: Paraguay
- Divisa: PYG
- Costes indirectos: 3.00 %
- Gastos generales: 13.00 %
- Beneficio industrial: 6.00 %
- IVA: 10.00 %

## A Preparación del terreno

### AS Red cloacal

#### ASA Registros

**ASA011** Ud Registro de hormigón masivo "in situ".
Registro a pie de bajante enterrada, de hormigón masivo "in situ" fck 300, HM-30/B/20/I+Qb, de dimensiones interiores 40x40x50 cm, sobre solera de hormigón masivo de 15 cm de espesor, formación de pendiente mínima del 2%, con el mismo tipo de hormigón, con codo de PVC de 45° colocado en dado de hormigón, para evitar el golpe de bajada en la pendiente de la solera, cerrada superiormente con marco y tapa de fundición carga de rotura 125 kN. Incluso molde reutilizable de chapa metálica amortizable en 20 usos.
Criterio de valoración económica: El precio no incluye la excavación ni el relleno del trasdós.
Incluye: Replanteo. Vaciado y compactación del hormigón en formación de solera. Colocación del molde reutilizable. Vaciado y compactación del hormigón en formación de la registro. Retirada del molde. Conexionado de los colectores a la registro. Relleno de hormigón para formación de pendientes. Colocación del codo de PVC en el dado de hormigón. Colocación de la tapa y los accesorios. Comprobación de su correcto funcionamiento.
Criterio de medición de proyecto: Número de unidades previstas, según documentación gráfica de Proyecto.
Criterio de medición de obra: Se medirá el número de unidades realmente ejecutadas según especificaciones de Proyecto.

| Código | Ud | Descripción | Rendimiento | Precio | Importe |
|---|---|---|---|---|---|
| mt10hmf130iOe | m³ | Hormigón masivo fck 300, tipo HM-30/B/19/I+Qb, elaborado en planta, con cemento resistente a sulfatos SR. (material) | 0.223 | 1284244.00 | 286386.41 |
| mt11ppl030a | Ud | Codo 87°30' de PVC liso, D=125 mm. (material) | 1.000 | 91070.00 | 91070.00 |
| mt08epr030a | Ud | Molde reutilizable para formación de registros de sección cuadrada de 40x40x50 cm, de chapa metálica, incluso accesorios de montaje. (material) | 0.050 | 1130850.00 | 56542.50 |
| mt11tfa010a | Ud | Marco y tapa de fundición, 40x40 cm, para registro registrable, carga de rotura 125 kN. (material) | 1.000 | 219803.00 | 219803.00 |
| au00auh040 |  | Vibrador de hormigón, eléctrico. | 1.000 | 0.00 | 0.00 |
| mo020 | h | Oficial de construcción. (mano de obra) | 1.202 | 71617.94 | 86084.76 |
| mo113 | h | Ayudante de construcción. (mano de obra) | 0.864 | 44181.01 | 38172.39 |
| % | % | Herramientas | 2 % | 778059.06 | 15561.18 |
|  |  | Costes directos |  |  | 793620.24 |
