# Descabezado de paneles en pantallas de hormigón

- Propiedad del archivo: CYPE INGENIEROS, S.A.
- Formato: FIEBDC-3/2002
- Ámbito geográfico: Paraguay
- Divisa: PYG
- Costes indirectos: 3.00 %
- Gastos generales: 13.00 %
- Beneficio industrial: 6.00 %
- IVA: 10.00 %

## C Fundaciones

### CC Muros de contención

#### CCP Pantallas de hormigón

**CCP051** m Descabezado de paneles en pantallas de hormigón.
Demolición del exceso de hormigón existente en la coronación de los paneles de la pantalla, de 60 cm de espesor, mediante descabezado del tramo comprendido entre el nivel de llenado del hormigón y el nivel de descabezado, hasta asegurar la ausencia de hormigón contaminado por lodos y la calidad descrita en el Proyecto, y carga manual de escombros sobre camión o contenedor.
Incluye: Replanteo, marcado y corte del nivel de descabezado. Demolición con descabezador hidráulico del hormigón contaminado existente en la coronación de la pantalla. Picado manual con compresor portátil de los restos del descabezado. Enderezado de las armaduras. Limpieza de la superficie de hormigón. Recogida de restos. Carga manual de escombros sobre camión o contenedor.
Criterio de medición de proyecto: Longitud medida según documentación gráfica de Proyecto, considerando que la cota final de vaciado rebasará a la teórica en al menos 30 cm.
Criterio de medición de obra: Se medirá la longitud realmente ejecutada según especificaciones de Proyecto.

| Código | Ud | Descripción | Rendimiento | Precio | Importe |
|---|---|---|---|---|---|
| mq01exn065 | h | Retroexcavadora sobre neumáticos, de 85 kW, equipada con descabezador hidráulico para muros. (maquinaria) | 0.264 | 410133.00 | 108275.11 |
| mq05pdm010a | h | Compresor portátil eléctrico 2 m³/min de caudal. (maquinaria) | 0.578 | 24040.00 | 13895.12 |
| mq05mai030 | h | Martillo neumático. (maquinaria) | 1.155 | 25744.00 | 29734.32 |
| op00amo010 |  | Amoladora o radial. | 1.000 | 0.00 | 0.00 |
| mo112 | h | Ayudante especializado de construcción. (mano de obra) | 1.699 | 41846.53 | 71097.25 |
| mo113 | h | Ayudante de construcción. (mano de obra) | 0.850 | 41172.67 | 34996.77 |
| % | % | Herramientas | 2 % | 257998.57 | 5159.97 |
|  |  | Costes directos |  |  | 263158.54 |
