# Mortero pobre de cemento, como base de murete guía y relleno de oquedades en pantallas de hormigón

- Propiedad del archivo: CYPE INGENIEROS, S.A.
- Formato: FIEBDC-3/2002
- Ámbito geográfico: Paraguay
- Divisa: PYG
- Costes indirectos: 3.00 %
- Gastos generales: 13.00 %
- Beneficio industrial: 6.00 %
- IVA: 10.00 %

## C Fundaciones

### CC Muros de contención

#### CCP Pantallas de hormigón

**CCP031** m³ Mortero pobre de cemento, como base de murete guía y relleno de oquedades en pantallas de hormigón.
Mortero pobre de cemento, con un dosaje inferior a 40 kg/m³, para la confección de la base de asiento del murete guía y el relleno de las oquedades que pudieran producirse en el terreno, durante los trabajos de excavación de la pantalla, por parte de la máquina pantalladora, como consecuencia de la existencia de pozos o galerías en el subsuelo, desprendimientos de tierras o extracción de fundaciones antiguas.
Incluye: Preparación de la mezcla. Vaciado de la capa de mortero. Curado del mortero. Limpieza de los restos generados.
Criterio de medición de proyecto: Volumen estimado según estudio geotécnico del terreno.
Criterio de medición de obra: Se medirá el volumen realmente ejecutado según especificaciones de Proyecto.

| Código | Ud | Descripción | Rendimiento | Precio | Importe |
|---|---|---|---|---|---|
| mt09moe110 | m³ | Mortero pobre de cemento, con un dosaje inferior a 40 kg/m³, elaborado y transportado a obra. (material) | 1.000 | 353671.00 | 353671.00 |
| mo020 | h | Oficial de construcción. (mano de obra) | 0.458 | 71617.94 | 32801.02 |
| mo113 | h | Ayudante de construcción. (mano de obra) | 0.458 | 44181.01 | 20234.90 |
| % | % | Herramientas | 2 % | 406706.92 | 8134.14 |
|  |  | Costes directos |  |  | 414841.06 |
