# Apertura de hueco en hoja exterior de fachada, de mampostería revestida

- Propiedad del archivo: CYPE INGENIEROS, S.A.
- Formato: FIEBDC-3/2002
- Ámbito geográfico: Paraguay
- Divisa: PYG
- Costes indirectos: 3.00 %
- Gastos generales: 13.00 %
- Beneficio industrial: 6.00 %
- IVA: 10.00 %

## D Demoliciones

### DF Fachadas

#### DFF Mamposterías

**DFF021** m² Apertura de hueco en hoja exterior de fachada, de mampostería revestida.
Apertura de hueco de paso, de carácter provisional, en hoja exterior de cerramiento de fachada, de mampostería revestida, formada por bloque de hormigón de 30 cm de espesor, con medios manuales, sin afectar a la estabilidad de la hoja o de los elementos constructivos contiguos, dejando adarajas para facilitar posteriormente la traba con la nueva mampostería, y carga manual sobre camión o contenedor.
Criterio de valoración económica: El precio incluye la demolición del revestimiento y el desmontaje previo de los marcos y de las hojas de la carpintería, de los accesorios y de los mecanismos eléctricos existentes y para su posterior reposición, pero no incluye el montaje y desmontaje del apeo del hueco ni la colocación de dinteles.
Incluye: Replanteo del hueco en el paramento. Demolición de la mampostería y sus revestimientos. Fragmentación de los escombros en piezas manejables. Retirada y acopio de escombros. Limpieza de los restos de obra. Carga manual de escombros sobre camión o contenedor.
Criterio de medición de proyecto: Superficie medida según documentación gráfica de Proyecto.
Criterio de medición de obra: Se medirá la superficie realmente demolida según especificaciones de Proyecto.

| Código | Ud | Descripción | Rendimiento | Precio | Importe |
|---|---|---|---|---|---|
| mo112 | h | Ayudante especializado de construcción. (mano de obra) | 0.259 | 41846.53 | 10838.25 |
| mo113 | h | Ayudante de construcción. (mano de obra) | 0.893 | 41172.67 | 36767.19 |
| % | % | Herramientas | 2 % | 47605.44 | 952.11 |
|  |  | Costes directos |  |  | 48557.55 |
