# Desmontaje de dintel de perfil laminado

- Propiedad del archivo: CYPE INGENIEROS, S.A.
- Formato: FIEBDC-3/2002
- Ámbito geográfico: Paraguay
- Divisa: PYG
- Costes indirectos: 3.00 %
- Gastos generales: 13.00 %
- Beneficio industrial: 6.00 %
- IVA: 10.00 %

## D Demoliciones

### DH Remates

#### DHE De exteriores

**DHE041** m Desmontaje de dintel de perfil laminado.
Desmontaje de dintel metálico formado por un perfil de acero laminado, con equipo de oxicorte, sin deteriorar los elementos constructivos contiguos, y carga manual sobre camión o contenedor.
Incluye: Desmontaje del elemento. Retirada y acopio del material desmontado. Limpieza de los restos de obra. Carga manual del material desmontado y restos de obra sobre camión o contenedor.
Criterio de medición de proyecto: Longitud medida según documentación gráfica de Proyecto.
Criterio de medición de obra: Se medirá la longitud realmente desmontada según especificaciones de Proyecto.

| Código | Ud | Descripción | Rendimiento | Precio | Importe |
|---|---|---|---|---|---|
| mq08sol010 | h | Equipo de oxicorte, con acetileno como combustible y oxígeno como comburente. (maquinaria) | 0.110 | 47110.00 | 5182.10 |
| mo019 | h | Oficial soldador. (mano de obra) | 0.126 | 69509.75 | 8758.23 |
| mo113 | h | Ayudante de construcción. (mano de obra) | 0.515 | 42327.30 | 21798.56 |
| % | % | Herramientas | 2 % | 35738.89 | 714.78 |
|  |  | Costes directos |  |  | 36453.67 |
