# Desmontaje de termo, calentador o acumulador individual

- Propiedad del archivo: CYPE INGENIEROS, S.A.
- Formato: FIEBDC-3/2002
- Ámbito geográfico: Paraguay
- Divisa: PYG
- Costes indirectos: 3.00 %
- Gastos generales: 13.00 %
- Beneficio industrial: 6.00 %
- IVA: 10.00 %

## D Demoliciones

### DI Instalaciones

#### DIC Calefacción, climatización y agua caliente sanitaria

**DIC040** Ud Desmontaje de termo, calentador o acumulador individual.
Desmontaje de calentador eléctrico de 50 kg de peso máximo, con medios manuales, y recuperación del material para su posterior ubicación en otro emplazamiento, y carga manual sobre camión o contenedor.
Criterio de valoración económica: El precio incluye el desmontaje de los accesorios y de los soportes de fijación y la obturación de las conducciones conectadas al elemento.
Incluye: Desmontaje del elemento. Obturación de las conducciones conectadas al elemento. Clasificación y etiquetado. Acopio de los materiales a reutilizar. Carga manual del material a reutilizar sobre camión. Retirada y acopio de los restos de obra. Limpieza de los restos de obra. Carga manual de los restos de obra sobre camión o contenedor.
Criterio de medición de proyecto: Número de unidades previstas, según documentación gráfica de Proyecto.
Criterio de medición de obra: Se medirá el número de unidades realmente desmontadas según especificaciones de Proyecto.

| Código | Ud | Descripción | Rendimiento | Precio | Importe |
|---|---|---|---|---|---|
| mo004 | h | Oficial calefactor. (mano de obra) | 1.236 | 68578.53 | 84763.06 |
| mo103 | h | Medio oficial calefactor. (mano de obra) | 1.236 | 42707.99 | 52787.08 |
| % | % | Herramientas | 2 % | 137550.14 | 2751.00 |
|  |  | Costes directos |  |  | 140301.14 |
