# Desmontaje de lucernario de placas translúcidas

- Propiedad del archivo: CYPE INGENIEROS, S.A.
- Formato: FIEBDC-3/2002
- Ámbito geográfico: Paraguay
- Divisa: PYG
- Costes indirectos: 3.00 %
- Gastos generales: 13.00 %
- Beneficio industrial: 6.00 %
- IVA: 10.00 %

## D Demoliciones

### DQ Cubiertas

#### DQL Lucernarios

**DQL030** m² Desmontaje de lucernario de placas translúcidas.
Desmontaje de placas translúcidas de lucernario a un agua de 3 a 8 m de luz máxima, con medios manuales, sin afectar a la estabilidad de los elementos constructivos contiguos, y carga manual sobre camión o contenedor.
Incluye: Desmontaje del elemento. Retirada y acopio del material desmontado. Limpieza de los restos de obra. Carga manual del material desmontado y restos de obra sobre camión o contenedor.
Criterio de medición de proyecto: Superficie medida según documentación gráfica de Proyecto.
Criterio de medición de obra: Se medirá la superficie realmente desmontada según especificaciones de Proyecto.

| Código | Ud | Descripción | Rendimiento | Precio | Importe |
|---|---|---|---|---|---|
| mo113 | h | Ayudante de construcción. (mano de obra) | 0.189 | 42327.30 | 7999.86 |
| % | % | Herramientas | 2 % | 7999.86 | 160.00 |
|  |  | Costes directos |  |  | 8159.86 |
