# Retirada de capa de protección de tierra vegetal en cubierta plana ajardinada

- Propiedad del archivo: CYPE INGENIEROS, S.A.
- Formato: FIEBDC-3/2002
- Ámbito geográfico: Paraguay
- Divisa: PYG
- Costes indirectos: 3.00 %
- Gastos generales: 13.00 %
- Beneficio industrial: 6.00 %
- IVA: 10.00 %

## D Demoliciones

### DQ Cubiertas

#### DQP Capa de protección

**DQP040** m² Retirada de capa de protección de tierra vegetal en cubierta plana ajardinada.
Retirada de capa de protección formada por 25 cm de espesor de tierra vegetal y vegetación existente en cubierta plana ajardinada, con medios manuales, y carga manual sobre camión o contenedor.
Incluye: Retirada de la tierra y la vegetación. Acopio del material retirado. Limpieza de los restos de obra. Carga manual del material retirado y restos de obra sobre camión o contenedor.
Criterio de medición de proyecto: Superficie medida según documentación gráfica de Proyecto.
Criterio de medición de obra: Se medirá la superficie realmente desmontada según especificaciones de Proyecto.

| Código | Ud | Descripción | Rendimiento | Precio | Importe |
|---|---|---|---|---|---|
| mo113 | h | Ayudante de construcción. (mano de obra) | 0.133 | 42327.30 | 5629.53 |
| % | % | Herramientas | 2 % | 5629.53 | 112.59 |
|  |  | Costes directos |  |  | 5742.12 |
