# Desmontaje de pileta de cocina

- Propiedad del archivo: CYPE INGENIEROS, S.A.
- Formato: FIEBDC-3/2002
- Ámbito geográfico: Paraguay
- Divisa: PYG
- Costes indirectos: 3.00 %
- Gastos generales: 13.00 %
- Beneficio industrial: 6.00 %
- IVA: 10.00 %

## D Demoliciones

### DS Equipamiento

#### DSC Cocinas

**DSC010** Ud Desmontaje de pileta de cocina.
Desmontaje de pileta de cocina de fibra de vidrio de 2 cubetas y escurridor, con medios manuales, sin afectar a la estabilidad de los elementos constructivos a los que pueda estar sujeto, y carga manual sobre camión o contenedor.
Criterio de valoración económica: El precio incluye el desmontaje de la grifería y de los accesorios y la obturación de las conducciones conectadas al elemento.
Incluye: Desmontaje del elemento. Obturación de las conducciones conectadas al elemento. Retirada y acopio del material desmontado. Limpieza de los restos de obra. Carga manual del material desmontado y restos de obra sobre camión o contenedor.
Criterio de medición de proyecto: Número de unidades previstas, según documentación gráfica de Proyecto.
Criterio de medición de obra: Se medirá el número de unidades realmente desmontadas según especificaciones de Proyecto.

| Código | Ud | Descripción | Rendimiento | Precio | Importe |
|---|---|---|---|---|---|
| mo008 | h | Oficial plomero. (mano de obra) | 0.395 | 70501.64 | 27848.15 |
| mo107 | h | Medio oficial plomero. (mano de obra) | 0.303 | 43905.42 | 13303.34 |
| % | % | Herramientas | 2 % | 41151.49 | 823.03 |
|  |  | Costes directos |  |  | 41974.52 |
