# Pilastra

- Propiedad del archivo: CYPE INGENIEROS, S.A.
- Formato: FIEBDC-3/2002
- Ámbito geográfico: Paraguay
- Divisa: PYG
- Costes indirectos: 3.00 %
- Gastos generales: 13.00 %
- Beneficio industrial: 6.00 %
- IVA: 10.00 %

## F Fachadas y particiones

### FD Defensas

#### FDB Balaustradas

**FDB020** Ud Pilastra.
Pilastra de piedra tosca acabado rústico para balaustrada de sección cuadrada de 25x25x100 cm, colocada en cerramientos y recibida con mortero de cemento y cal, confeccionado en obra, dosaje 1:1:7. Incluso remate plano de 30x30x10 cm, replanteo, nivelación, rejuntado y limpieza.
Incluye: Limpieza y preparación del borde de apoyo. Replanteo, presentación y montaje en seco de las piezas. Colocación de las piezas de remate. Rejuntado y perfilado de juntas con mortero de cemento.
Criterio de medición de proyecto: Número de unidades previstas, según documentación gráfica de Proyecto.
Criterio de medición de obra: Se medirá el número de unidades realmente ejecutadas según especificaciones de Proyecto.

| Código | Ud | Descripción | Rendimiento | Precio | Importe |
|---|---|---|---|---|---|
| mt20bhp045h | Ud | Pilar cuadrado de piedra tosca acabado rústico para balaustrada, 25x25x100 cm, incluso base. (material) | 1.000 | 391790.00 | 391790.00 |
| mt20bhp065fb | Ud | Remate plano de piedra tosca acabado rústico para pilastra de balaustrada, 30x30x10 cm. (material) | 1.000 | 93161.00 | 93161.00 |
| mt08aaa010a | m³ | Agua. (material) | 0.006 | 9226.00 | 55.36 |
| mt01arg005a | t | Arena de cantera, para mortero preparado en obra. (material) | 0.002 | 106133.00 | 212.27 |
| mt08cem041o | kg | Cemento blanco en bolsas. (material) | 0.250 | 2399.00 | 599.75 |
| mt08cal011a | kg | Cal aérea hidratada, con un contenido total de óxido de calcio y óxido de magnesio mayor o igual al 90%, en bolsas. (material) | 0.250 | 2685.00 | 671.25 |
| mq06hor010 | h | Hormigonera eléctrica con una capacidad de amasado de 160 l. (maquinaria) | 0.005 | 19436.00 | 97.18 |
| op00amo010 |  | Amoladora o radial. | 1.000 | 0.00 | 0.00 |
| mo020 | h | Oficial de construcción. (mano de obra) | 0.229 | 66739.25 | 15283.29 |
| mo113 | h | Ayudante de construcción. (mano de obra) | 0.238 | 41172.67 | 9799.10 |
| % | % | Herramientas | 2 % | 511669.20 | 10233.38 |
|  |  | Costes directos |  |  | 521902.58 |
