# Fachada simple, de chapa perfilada de acero

- Propiedad del archivo: CYPE INGENIEROS, S.A.
- Formato: FIEBDC-3/2002
- Ámbito geográfico: Paraguay
- Divisa: PYG
- Costes indirectos: 3.00 %
- Gastos generales: 13.00 %
- Beneficio industrial: 6.00 %
- IVA: 10.00 %

## F Fachadas y particiones

### FL Fachadas ligeras

#### FLA De chapas de acero y paneles sándwich

**FLA010** m² Fachada simple, de chapa perfilada de acero.
Fachada simple, de chapa perfilada trapezoidal de acero prelacado, espesor 0,6 mm, 40 mm de altura de perfil y 250 mm de intereje. COLOCACIÓN: en posición horizontal, un trapecio de superposición de la chapa superior sobre la inferior y 100 mm de superposición lateral entre chapas. Incluso accesorios de fijación de las chapas.
Criterio de valoración económica: El precio no incluye la estructura soporte ni la resolución de puntos singulares.
Incluye: Replanteo de las chapas. Corte, preparación y colocación de las chapas. Fijación mecánica de las chapas.
Criterio de medición de proyecto: Superficie medida según documentación gráfica de Proyecto, sin duplicar esquinas ni encuentros, deduciendo los huecos de superficie mayor de 1 m².
Criterio de medición de obra: Se medirá la superficie realmente ejecutada según especificaciones de Proyecto, sin duplicar esquinas ni encuentros, deduciendo los huecos de superficie mayor de 1 m².

| Código | Ud | Descripción | Rendimiento | Precio | Importe |
|---|---|---|---|---|---|
| mt13cap010cx | m² | Chapa perfilada trapezoidal de acero prelacado, espesor 0,6 mm, 40 mm de altura de perfil y 250 mm de intereje. (material) | 1.040 | 53863.00 | 56017.52 |
| mt13cap030a | Ud | Kit de accesorios de fijación, para chapas perfiladas, en fachadas. (material) | 0.200 | 122415.00 | 24483.00 |
| op00ciz010 |  | Cizalla. | 1.000 | 0.00 | 0.00 |
| op00roe010 |  | Roedora. | 1.000 | 0.00 | 0.00 |
| op00ato010 |  | Atornillador. | 1.000 | 0.00 | 0.00 |
| op00tal010 |  | Taladro. | 1.000 | 0.00 | 0.00 |
| mo051 | h | Oficial montador de tinglados y galpones. (mano de obra) | 0.344 | 68578.53 | 23591.01 |
| mo098 | h | Medio oficial montador de tinglados y galpones. (mano de obra) | 0.344 | 42789.48 | 14719.58 |
| % | % | Herramientas | 2 % | 118811.11 | 2376.22 |
|  |  | Costes directos |  |  | 121187.33 |
