# Perfil de esquina autoadhesivo, de acero inoxidable

- Propiedad del archivo: CYPE INGENIEROS, S.A.
- Formato: FIEBDC-3/2002
- Ámbito geográfico: Paraguay
- Divisa: PYG
- Costes indirectos: 3.00 %
- Gastos generales: 13.00 %
- Beneficio industrial: 6.00 %
- IVA: 10.00 %

## H Remates y ayudas

### HD Perfiles decorativos

#### HDC Perfiles para esquinas

**HDC010** m Perfil de esquina autoadhesivo, de acero inoxidable.
Perfil autoadhesivo en L, para la protección de esquinas exteriores en revestimientos, de acero inoxidable AISI 304, con alas de 28x28 mm de longitud y 2 mm de espesor.
Incluye: Preparación de la superficie soporte. Replanteo. Corte y preparación. Colocación y fijación.
Criterio de medición de proyecto: Longitud medida según documentación gráfica de Proyecto. No se ha incrementado la medición por roturas y recortes, ya que en la descomposición se ha considerado un 5% más de piezas.
Criterio de medición de obra: Se medirá la longitud realmente ejecutada según especificaciones de Proyecto.

| Código | Ud | Descripción | Rendimiento | Precio | Importe |
|---|---|---|---|---|---|
| mt18jpc110d | m | Perfil autoadhesivo en L, para la protección de esquinas exteriores en revestimientos, de acero inoxidable AISI 304, con alas de 28x28 mm de longitud y 2 mm de espesor. (material) | 1.050 | 70617.00 | 74147.85 |
| mo024 | h | Oficial azulejista. (mano de obra) | 0.057 | 66739.25 | 3804.14 |
| % | % | Herramientas | 2 % | 77951.99 | 1559.04 |
|  |  | Costes directos |  |  | 79511.03 |
