# Recibido de bañera

- Propiedad del archivo: CYPE INGENIEROS, S.A.
- Formato: FIEBDC-3/2002
- Ámbito geográfico: Paraguay
- Divisa: PYG
- Costes indirectos: 3.00 %
- Gastos generales: 13.00 %
- Beneficio industrial: 6.00 %
- IVA: 10.00 %

## H Remates y ayudas

### HE Recibidos

#### HEA Artefactos sanitarios

**HEA020** Ud Recibido de bañera.
Recibido de bañera de longitud inferior a 1 m y formación de faldones con ladrillo cerámico hueco sencillo, asentado con mortero de cemento, confeccionado en obra, dosaje 1:6.
Incluye: Replanteo. Apertura de rozas. Retacado con arena. Colocación y nivelación de la bañera. Ejecución de los faldones. Protección con tablero aglomerado de madera. Limpieza y eliminación del material sobrante.
Criterio de medición de proyecto: Número de unidades previstas, según documentación gráfica de Proyecto.
Criterio de medición de obra: Se medirá el número de unidades realmente ejecutadas según especificaciones de Proyecto.

| Código | Ud | Descripción | Rendimiento | Precio | Importe |
|---|---|---|---|---|---|
| mt04lvc010a | Ud | Ladrillo cerámico hueco sencillo, para revestir, 24x11,5x4 cm, densidad 780 kg/m³. (material) | 27.000 | 1391.00 | 37557.00 |
| mt08aaa010a | m³ | Agua. (material) | 0.009 | 9276.00 | 83.48 |
| mt01arg005a | t | Arena de cantera, para mortero preparado en obra. (material) | 0.026 | 106727.00 | 2774.90 |
| mt08cem000p | kg | Cemento gris en bolsas. (material) | 3.975 | 1187.00 | 4718.33 |
| mt01ara010a | m³ | Arena con granulometría de 0 a 5 mm de diámetro, limpia. (material) | 0.100 | 84789.00 | 8478.90 |
| mq06hor010 | h | Hormigonera eléctrica con una capacidad de amasado de 160 l. (maquinaria) | 0.007 | 19690.00 | 137.83 |
| mo020 | h | Oficial de construcción. (mano de obra) | 2.197 | 68610.61 | 150737.51 |
| mo113 | h | Ayudante de construcción. (mano de obra) | 2.233 | 42327.30 | 94516.86 |
| % | % | Herramientas | 2 % | 299004.81 | 5980.10 |
|  |  | Costes directos |  |  | 304984.91 |
