# Moldura de hueco de fachada, prefabricado de hormigón

- Propiedad del archivo: CYPE INGENIEROS, S.A.
- Formato: FIEBDC-3/2002
- Ámbito geográfico: Paraguay
- Divisa: PYG
- Costes indirectos: 3.00 %
- Gastos generales: 13.00 %
- Beneficio industrial: 6.00 %
- IVA: 10.00 %

## H Remates y ayudas

### HR Remates de fachada

#### HRF Prefabricados de hormigón

**HRF050** m Moldura de hueco de fachada, prefabricado de hormigón.
Moldura de hueco de fachada, prefabricado de hormigón, de color blanco, en piezas de 80x30 mm, con anclaje metálico de acero inoxidable en su cara inferior; asentado con mortero de cemento, confeccionado en obra, con aditivo hidrófugo, dosaje 1:4; y rejuntado entre piezas y de las uniones con los muros con mortero de juntas especial para prefabricados de hormigón. Incluso protector hidrófugo en base acuosa, para tratamiento superficial hidrofugante.
Incluye: Preparación de la superficie de apoyo. Replanteo de las piezas. Corte de las piezas. Colocación de reglas y plomadas sujetas al muro. Colocación, aplomado, nivelación y alineación de las piezas. Rejuntado y limpieza. Aplicación en dos capas del tratamiento superficial hidrofugante.
Criterio de medición de proyecto: Longitud medida por su mayor desarrollo lineal, según documentación gráfica de Proyecto.
Criterio de medición de obra: Se medirá, por su mayor desarrollo lineal, la longitud realmente ejecutada según especificaciones de Proyecto, incluyendo la longitud que pudiera perderse en ingletes.

| Código | Ud | Descripción | Rendimiento | Precio | Importe |
|---|---|---|---|---|---|
| mt08aaa010a | m³ | Agua. (material) | 0.006 | 9226.00 | 55.36 |
| mt01arg005a | t | Arena de cantera, para mortero preparado en obra. (material) | 0.012 | 106133.00 | 1273.60 |
| mt08cem000p | kg | Cemento gris en bolsas. (material) | 3.040 | 1181.00 | 3590.24 |
| mt08adt010 | kg | Aditivo hidrófugo para impermeabilización de morteros u hormigones. (material) | 0.061 | 7381.00 | 450.24 |
| mt20rhp010h | m | Moldura de hueco de fachada, prefabricado de hormigón, de color blanco, en piezas de 80x30 mm, con anclaje metálico de acero inoxidable en su cara inferior. (material) | 1.100 | 95937.00 | 105530.70 |
| mt09mcr235 | kg | Mortero de juntas para prefabricados de hormigón y piedra artificial, compuesto de cemento, agregados, pigmentos y aditivos especiales. (material) | 0.162 | 12638.00 | 2047.36 |
| mt28pcs010a | l | Protector hidrófugo en base acuosa, incoloro, autolimpiable, repelente del agua y la suciedad, para tratamiento superficial hidrofugante, para aplicar con brocha sobre superficies de piedra natural o piedra artificial. (material) | 0.075 | 59472.00 | 4460.40 |
| mq06hor010 | h | Hormigonera eléctrica con una capacidad de amasado de 160 l. (maquinaria) | 0.006 | 19436.00 | 116.62 |
| op00amo010 |  | Amoladora o radial. | 1.000 | 0.00 | 0.00 |
| mo020 | h | Oficial de construcción. (mano de obra) | 0.343 | 66739.25 | 22891.56 |
| mo113 | h | Ayudante de construcción. (mano de obra) | 0.417 | 41172.67 | 17169.00 |
| % | % | Herramientas | 2 % | 157585.08 | 3151.70 |
|  |  | Costes directos |  |  | 160736.78 |
